# Vedação natural

- Propriedade do ficheiro: CYPE INGENIEROS, S.A.
- Formato: FIEBDC-3/2002
- Âmbito geográfico: Cabo Verde
- Moeda: CVE
- Custos indirectos: 3.00 %
- IVA: 15.00 %

## U Infra-estruturas no logradouro

### UJ Jardins

#### UJV Vedação e ocultação

**UJV020** m² Vedação natural.
Vedação de urze natural, qualidade extra, de 160 cm de altura, cosido com arame galvanizado, fixado com arame galvanizado sobre um suporte existente.
Inclui: Colocação da vedação natural e fixação com arame galvanizado.
Critério de medição de projecto: Superfície medida segundo documentação gráfica de Projecto.
Critério de medição de obra: Medir-se-á a superfície realmente executada segundo especificações de Projecto.

| Código | Un | Descrição | Rendimento | Preço | Importância |
|---|---|---|---|---|---|
| mt48cnj010g | m² | Urze natural, qualidade extra, de 160 cm de altura, cosido com arame galvanizado, fornecido em rolos de 300 cm de largura. (material) | 1.000 | 709.00 | 709.00 |
| mt08var050 | kg | Arame galvanizado para atar, de 1,30 mm de diâmetro. (material) | 0.100 | 195.56 | 19.56 |
| mo040 | h | Oficial de 1ª jardineiro. (mão de obra) | 0.254 | 627.12 | 159.29 |
| mo115 | h | Operário jardineiro. (mão de obra) | 0.254 | 386.89 | 98.27 |
| % | % | Custos directos complementares | 2 % | 986.12 | 19.72 |
|  |  | Custos directos |  |  | 1005.84 |
