# Vedação natural

- Propriedade do ficheiro: CYPE INGENIEROS, S.A.
- Formato: FIEBDC-3/2002
- Âmbito geográfico: Cabo Verde
- Moeda: CVE
- Custos indirectos: 3.00 %
- IVA: 15.00 %

## U Infra-estruturas no logradouro

### UJ Jardins

#### UJV Vedação e ocultação

**UJV020** m² Vedação natural.
Vedação de brezo natural, gramagem grossa, 8 kg/m², tecido a cada 10 cm com rame galvanizado de 1 mm de diâmetro, ocultação de 100%, fixado com arame galvanizado sobre um suporte existente.
Inclui: Colocação da vedação natural e fixação com arame galvanizado.
Critério de medição de projecto: Superfície medida segundo documentação gráfica de Projecto.
Critério de medição de obra: Medir-se-á a superfície realmente executada segundo especificações de Projecto.

| Código | Un | Descrição | Rendimento | Preço | Importância |
|---|---|---|---|---|---|
| mt48cnj010l | m² | Brezo natural, gramagem grossa, 8 kg/m², tecido a cada 10 cm com rame galvanizado de 1 mm de diâmetro, ocultação de 100%, fornecido em rolos de 150 cm de altura e 300 cm de comprimento. (material) | 1.000 | 1783.70 | 1783.70 |
| mt08var050 | kg | Arame galvanizado para atar, de 1,30 mm de diâmetro. (material) | 0.100 | 195.56 | 19.56 |
| mo040 | h | Oficial de 1ª jardineiro. (mão de obra) | 0.105 | 654.61 | 68.73 |
| mo115 | h | Operário jardineiro. (mão de obra) | 0.105 | 403.83 | 42.40 |
| % | % | Custos directos complementares | 2 % | 1914.39 | 38.29 |
|  |  | Custos directos |  |  | 1952.68 |
