# Pino fixo de fundição

- Propriedade do ficheiro: CYPE INGENIEROS, S.A.
- Formato: FIEBDC-3/2002
- Âmbito geográfico: Cabo Verde
- Moeda: CVE
- Custos indirectos: 3.00 %
- IVA: 15.00 %

## U Infra-estruturas no logradouro

### UM Mobiliário urbano

#### UMH Pinos

**UMH010** Ud Pino fixo de fundição.
Pino de ferro fundido, de 820x185 mm, acabamento com tinta antioxidante de cor preto, fixado com buchas e parafusos de aço a uma superfície suporte (não incluída neste preço). Totalmente montado.
Inclui: Marcação de alinhamentos e níveis. Colocação e fixação das peças.
Critério de medição de projecto: Número de unidades previstas, segundo documentação gráfica de Projecto.
Critério de medição de obra: Medir-se-á o número de unidades realmente executadas segundo especificações de Projecto.

| Código | Un | Descrição | Rendimento | Preço | Importância |
|---|---|---|---|---|---|
| mt52mug010a | Ud | Pino de ferro fundido, de 820x185 mm, acabamento com tinta antioxidante de cor preto. (material) | 1.000 | 31913.93 | 31913.93 |
| mt52mug200h | Ud | Repercussão, na colocação de pino, de elementos de fixação sobre superfície suporte: cunhas e parafusos de aço. (material) | 1.000 | 649.64 | 649.64 |
| op00tal010 |  | Berbequim. | 1.000 | 0.00 | 0.00 |
| op00ato010 |  | Aparafusadora. | 1.000 | 0.00 | 0.00 |
| mo041 | h | Oficial de 1ª construção de obra civil. (mão de obra) | 0.528 | 627.12 | 331.12 |
| mo087 | h | Ajudante de construção de obra civil. (mão de obra) | 0.264 | 402.07 | 106.15 |
| % | % | Custos directos complementares | 2 % | 33000.84 | 660.02 |
|  |  | Custos directos |  |  | 33660.86 |
