# Muro de contenção de alvenaria de pedra

- Propriedade do ficheiro: CYPE INGENIEROS, S.A.
- Formato: FIEBDC-3/2002
- Âmbito geográfico: Cabo Verde
- Moeda: CVE
- Custos indirectos: 3.00 %
- IVA: 15.00 %

## U Infra-estruturas no logradouro

### UN Contenções

#### UNM Muros de contenção

**UNM010** m³ Muro de contenção de alvenaria de pedra.
Muro de contenção de terras em alvenaria ordinária de pedra de calcário, com uma face à vista, entre terrenos a diferentes níveis, até 3 m de altura, assente com argamassa de cal industrial, cor Natural, M-15, fornecida em sacos. Inclusive tubos de PVC para drenagem.
Critérios considerados na determinação do preço da unidade de obra: O preço não inclui a fundação.
Inclui: Implantação do muro. Colocação e aprumo de prumos de referência. Colocação de fios entre prumos. Limpeza e humidificação do leito da primeira fiada. Colocação das pedras toscas e apoio das mesmas com rípios. Cálculo a olho com régua e ajuste com fio de prumo, rectificando a sua posição com pancadas. Disposição dos tubos de drenagem. Refinamento, enchimento e refundamento de juntas. Limpeza do paramento.
Critério de medição de projecto: Volume medido sobre a secção teórica de cálculo, segundo documentação gráfica de Projecto.
Critério de medição de obra: Medir-se-á o volume teórico executado segundo especificações de Projecto.

| Código | Un | Descrição | Rendimento | Preço | Importância |
|---|---|---|---|---|---|
| mt08pmu010a | m³ | Pedra calcária, para alvenaria ordinária. (material) | 0.810 | 2915.77 | 2361.77 |
| mt08aaa010a | m³ | Água. (material) | 0.065 | 193.69 | 12.59 |
| mt09mcu010aah | t | Argamassa industrial para alvenaria, de cal, cor Natural, categoria M-15 (resistência à compressão 15 N/mm²), composta de cal hidráulica natural, tipo NHL 5, segundo NP EN 459-1 e inertes siliciosos seleccionados, fornecida em sacos, segundo EN 998-2. (material) | 0.357 | 31314.22 | 11179.18 |
| mt36tie010da | m | Tubo de PVC, série B, de 75 mm de diâmetro e 3 mm de espessura, com extremo abocardado, segundo NP EN 1329-1. (material) | 0.050 | 540.14 | 27.01 |
| mo041 | h | Oficial de 1ª construção de obra civil. (mão de obra) | 1.454 | 622.24 | 904.74 |
| mo022 | h | Oficial de 1ª colocador de pedra natural. (mão de obra) | 3.732 | 622.24 | 2322.20 |
| mo060 | h | Ajudante de colocador de pedra natural. (mão de obra) | 3.732 | 398.94 | 1488.84 |
| % | % | Custos directos complementares | 3 % | 18296.33 | 548.89 |
|  |  | Custos directos |  |  | 18845.22 |
