# Electrobomba para piscina

- Propriedade do ficheiro: CYPE INGENIEROS, S.A.
- Formato: FIEBDC-3/2002
- Âmbito geográfico: Cabo Verde
- Moeda: CVE
- Custos indirectos: 3.00 %
- IVA: 15.00 %

## U Infra-estruturas no logradouro

### UP Piscinas

#### UPD Equipamentos de tratamento de águas

**UPD020** Ud Electrobomba para piscina.
Electrobomba auto-aspirante de polipropileno reforçado com fibra de vidro, com uma potência de 0,43 kW, 3000 r.p.m., fecho mecânico de aço inoxidável AISI 316, motor assíncrono, protecção IP55, isolamento classe F, para alimentação monofásica a 230 V e 50 Hz de frequência, caudal máximo 10 m³/h para uma pressão de 10 m.c.a. e nível de pressão sonora 61 dBA. Inclusive pré-filtro.
Inclui: Colocação. Ligação e verificação do seu correcto funcionamento.
Critério de medição de projecto: Número de unidades previstas, segundo documentação gráfica de Projecto.
Critério de medição de obra: Medir-se-á o número de unidades realmente executadas segundo especificações de Projecto.

| Código | Un | Descrição | Rendimento | Preço | Importância |
|---|---|---|---|---|---|
| mt47ped100aa | Ud | Electrobomba auto-aspirante de polipropileno reforçado com fibra de vidro, com uma potência de 0,43 kW, 3000 r.p.m., fecho mecânico de aço inoxidável AISI 316, motor assíncrono, protecção IP55, isolamento classe F, para alimentação monofásica a 230 V e 50 Hz de frequência, caudal máximo 10 m³/h para uma pressão de 10 m.c.a. e nível de pressão sonora 61 dBA, inclusive pré-filtro. (material) | 1.000 | 75767.45 | 75767.45 |
| mo008 | h | Oficial de 1ª canalizador. (mão de obra) | 1.930 | 639.39 | 1234.02 |
| mo107 | h | Ajudante de canalizador. (mão de obra) | 1.930 | 398.19 | 768.51 |
| % | % | Custos directos complementares | 2 % | 77769.98 | 1555.40 |
|  |  | Custos directos |  |  | 79325.38 |
