# Projector subaquático para piscina pré-fabricada

- Propriedade do ficheiro: CYPE INGENIEROS, S.A.
- Formato: FIEBDC-3/2002
- Âmbito geográfico: Cabo Verde
- Moeda: CVE
- Custos indirectos: 3.00 %
- IVA: 15.00 %

## U Infra-estruturas no logradouro

### UP Piscinas

#### UPI Equipamentos de iluminação

**UPI021** Ud Projector subaquático para piscina pré-fabricada.
Projector de luz multicor, de plástico, de cor branca, com embelezador de cor bege, de 43 W de potência, classe de eficiência energética G, fluxo luminoso 2544 lúmens, alimentação a 12 V, protecção IP68, para piscina pré-fabricada, com fixação através de cruz, buchas e parafusos. Inclusive acessórios, ganchos e material auxiliar.
Inclui: Montagem e fixação. Ligação. Verificação do seu correcto funcionamento.
Critério de medição de projecto: Número de unidades previstas, segundo documentação gráfica de Projecto.
Critério de medição de obra: Medir-se-á o número de unidades realmente executadas segundo especificações de Projecto.

| Código | Un | Descrição | Rendimento | Preço | Importância |
|---|---|---|---|---|---|
| mt47pil130La | Ud | Projector de luz multicor, de plástico, de cor branca, com embelezador de cor bege, de 43 W de potência, classe de eficiência energética G, fluxo luminoso 2544 lúmens, alimentação a 12 V, protecção IP68, para piscina pré-fabricada, com fixação através de cruz, buchas e parafusos. (material) | 1.000 | 113763.96 | 113763.96 |
| mt34www011 | Ud | Material auxiliar para instalação de dispositivo de iluminação. (material) | 1.000 | 145.54 | 145.54 |
| mo003 | h | Oficial de 1ª electricista. (mão de obra) | 0.515 | 639.39 | 329.29 |
| mo102 | h | Ajudante de electricista. (mão de obra) | 0.515 | 398.19 | 205.07 |
| % | % | Custos directos complementares | 2 % | 114443.86 | 2288.88 |
|  |  | Custos directos |  |  | 116732.74 |
