# Skimmer

- Propriedade do ficheiro: CYPE INGENIEROS, S.A.
- Formato: FIEBDC-3/2002
- Âmbito geográfico: Cabo Verde
- Moeda: CVE
- Custos indirectos: 3.00 %
- IVA: 15.00 %

## U Infra-estruturas no logradouro

### UP Piscinas

#### UPM Complementos para tanque de piscina

**UPM010** Ud Skimmer.
Skimmer com boca standard, de resinas termoplásticas de ABS, cor branca, com tampa quadrada, flutuador de comporta, clapeta para regulação de caudal e cesto recolhe folhas. Inclusive peças de ligação.
Inclui: Montagem, ligação e verificação do seu correcto funcionamento.
Critério de medição de projecto: Número de unidades previstas, segundo documentação gráfica de Projecto.
Critério de medição de obra: Medir-se-á o número de unidades realmente executadas segundo especificações de Projecto.

| Código | Un | Descrição | Rendimento | Preço | Importância |
|---|---|---|---|---|---|
| mt47ped030b | Ud | Skimmer com boca standard, de resinas termoplásticas de ABS, cor branca, com tampa quadrada, flutuador de comporta, clapeta para regulação de caudal e cesto recolhe folhas, inclusive peças de ligação. (material) | 1.000 | 18949.70 | 18949.70 |
| mo008 | h | Oficial de 1ª canalizador. (mão de obra) | 0.322 | 639.39 | 205.88 |
| mo107 | h | Ajudante de canalizador. (mão de obra) | 0.322 | 398.19 | 128.22 |
| % | % | Custos directos complementares | 2 % | 19283.80 | 385.68 |
|  |  | Custos directos |  |  | 19669.48 |
