# Ralo de fundo

- Propriedade do ficheiro: CYPE INGENIEROS, S.A.
- Formato: FIEBDC-3/2002
- Âmbito geográfico: Cabo Verde
- Moeda: CVE
- Custos indirectos: 3.00 %
- IVA: 15.00 %

## U Infra-estruturas no logradouro

### UP Piscinas

#### UPM Complementos para tanque de piscina

**UPM020** Ud Ralo de fundo.
Ralo de fundo quadrado de piscina, de resinas termoplásticas de ABS, de 210x210 mm, cor branca, de saída horizontal de 50 mm de diâmetro, com grelha plana de resinas termoplásticas de ABS.
Inclui: Montagem, ligação e verificação do seu correcto funcionamento.
Critério de medição de projecto: Número de unidades previstas, segundo documentação gráfica de Projecto.
Critério de medição de obra: Medir-se-á o número de unidades realmente executadas segundo especificações de Projecto.

| Código | Un | Descrição | Rendimento | Preço | Importância |
|---|---|---|---|---|---|
| mt47ped050f | Ud | Ralo de fundo quadrado de piscina, de resinas termoplásticas de ABS, de 210x210 mm, cor branca, de saída horizontal de 50 mm de diâmetro, com grelha plana de resinas termoplásticas de ABS. (material) | 1.000 | 6174.34 | 6174.34 |
| mo008 | h | Oficial de 1ª canalizador. (mão de obra) | 0.643 | 639.39 | 411.13 |
| mo107 | h | Ajudante de canalizador. (mão de obra) | 0.643 | 398.19 | 256.04 |
| % | % | Custos directos complementares | 2 % | 6841.51 | 136.83 |
|  |  | Custos directos |  |  | 6978.34 |
