# Boca de impulsão

- Propriedade do ficheiro: CYPE INGENIEROS, S.A.
- Formato: FIEBDC-3/2002
- Âmbito geográfico: Cabo Verde
- Moeda: CVE
- Custos indirectos: 3.00 %
- IVA: 15.00 %

## U Infra-estruturas no logradouro

### UP Piscinas

#### UPM Complementos para tanque de piscina

**UPM040** Ud Boca de impulsão.
Boca de impulsão, de resinas termoplásticas de ABS, cor branca, para colar a tubo de 50 mm de diâmetro.
Inclui: Montagem, ligação e verificação do seu correcto funcionamento.
Critério de medição de projecto: Número de unidades previstas, segundo documentação gráfica de Projecto.
Critério de medição de obra: Medir-se-á o número de unidades realmente executadas segundo especificações de Projecto.

| Código | Un | Descrição | Rendimento | Preço | Importância |
|---|---|---|---|---|---|
| mt47ped040a | Ud | Boca de impulsão, de resinas termoplásticas de ABS, cor branca, para colar a tubo de 50 mm de diâmetro. (material) | 1.000 | 1492.96 | 1492.96 |
| mo008 | h | Oficial de 1ª canalizador. (mão de obra) | 0.322 | 644.41 | 207.50 |
| mo107 | h | Ajudante de canalizador. (mão de obra) | 0.161 | 401.31 | 64.61 |
| % | % | Custos directos complementares | 2 % | 1765.07 | 35.30 |
|  |  | Custos directos |  |  | 1800.37 |
