# União passa-muros

- Propriedade do ficheiro: CYPE INGENIEROS, S.A.
- Formato: FIEBDC-3/2002
- Âmbito geográfico: Cabo Verde
- Moeda: CVE
- Custos indirectos: 3.00 %
- IVA: 15.00 %

## U Infra-estruturas no logradouro

### UP Piscinas

#### UPM Complementos para tanque de piscina

**UPM050** Ud União passa-muros.
União passa-muros de resinas termoplásticas de ABS, de 40 mm de diâmetro e 300 mm de comprimento, cor branca.
Inclui: Colocação.
Critério de medição de projecto: Número de unidades previstas, segundo documentação gráfica de Projecto.
Critério de medição de obra: Medir-se-á o número de unidades realmente executadas segundo especificações de Projecto.

| Código | Un | Descrição | Rendimento | Preço | Importância |
|---|---|---|---|---|---|
| mt47ped090a | Ud | União passa-muros de resinas termoplásticas de ABS, de 40 mm de diâmetro e 300 mm de comprimento, cor branca. (material) | 1.000 | 2567.51 | 2567.51 |
| mo008 | h | Oficial de 1ª canalizador. (mão de obra) | 0.129 | 644.41 | 83.13 |
| mo107 | h | Ajudante de canalizador. (mão de obra) | 0.129 | 401.31 | 51.77 |
| % | % | Custos directos complementares | 2 % | 2702.41 | 54.05 |
|  |  | Custos directos |  |  | 2756.46 |
