# Piscina pré-fabricada

- Propriedade do ficheiro: CYPE INGENIEROS, S.A.
- Formato: FIEBDC-3/2002
- Âmbito geográfico: Cabo Verde
- Moeda: CVE
- Custos indirectos: 3.00 %
- IVA: 15.00 %

## U Infra-estruturas no logradouro

### UP Piscinas

#### UPP Piscinas pré-fabricadas

**UPP010** Ud Piscina pré-fabricada.
Piscina pré-fabricada compacta realizada em oficina com sucessivas camadas de resinas de poliéster reforçadas com fibras de vidro até alcançar uma espessura de 1 cm, de forma rectangular, de dimensões 6,60x3,47x1,40 m (volume 35 m³), com degraus de descida em escalinata do mesmo material, acabamento da superfície polida e de suave tacto, sem incluir escavação. Composta dos seguintes elementos: TANQUE com skimmers, bocas de impulsão, tomada limpa-fundos e ralo de fundo; EQUIPAMENTO COMPLETO DE DEPURAÇÃO e esterilização da água em recinto pré-fabricado de poliéster; filtros; bomba monofásica, tubagens e areia de sílex; EQUIPAMENTO ELÉCTRICO com relógio programador, térmico, contactor, diferencial, etc; TUBAGENS de PVC 6 atm, em circuito fechado de depuração; CAPEAMENTO DE PISCINA com remate perimetral de pedra artificial lavada de 50 cm de largura; TRANSPORTE E DESCARGA até 50 km de raio e descarga com guindaste até 8 m. Incluindo base de betão armado de 10 cm de espessura, realizada com betão C25/30 (XC2(P); D25; S2; Cl 0,4) e malha electrossoldada AR82 100x300 mm de aço A500 EL, e enchimento perimetral posterior de brita. Totalmente instalada e em funcionamento.
Inclui: Preparação da superfície de apoio. Colocação e fixação dos diferentes equipamentos. Colocação e fixação de acessórios e peças especiais. Enchimento perimetral do tanque da piscina. Verificação do correcto funcionamento da instalação.
Critério de medição de projecto: Número de unidades previstas, segundo documentação gráfica de Projecto.
Critério de medição de obra: Medir-se-á o número de unidades realmente executadas segundo especificações de Projecto.

| Código | Un | Descrição | Rendimento | Preço | Importância |
|---|---|---|---|---|---|
| mt10haf020jonha | m³ | Betão C25/30 (XC2(P); D25; S2; Cl 0,4), fabricado em central, segundo NP EN 206. (material) | 2.500 | 13236.14 | 33090.35 |
| mt07ame020llc | m² | Malha electrossoldada AR82 100x300 mm, com arames longitudinais de 8,2 mm de diâmetro e arames transversais de 6,5 mm de diâmetro, aço A500 EL. (material) | 27.500 | 1218.52 | 33509.30 |
| mt47ppi010b | Ud | Piscina pré-fabricada de poliéster, 6,60x3,47x1,40 m (volume 35 m³), composta de caixa com skimmers, bocas de impulsão, tomada limpa-fundos e sumidouro; equipamento completo de depuração e esterilização da água em barraca pré-fabricada; equipamento eléctrico, rede de tubagens de PVC; escada, acessórios e equipamento de limpeza. (material) | 1.000 | 1195085.84 | 1195085.84 |
| mt01arr010b | t | Brita de pedreira, de 20 a 30 mm de diâmetro. (material) | 28.100 | 1345.62 | 37811.92 |
| mt47ppi020b | Ud | Remate perimetral de pedra artificial para coroamento do borde em piscina pré-fabricada de poliéster, 6,60x3,47x1,40 m, volume 35 m³. Segundo NP EN 771-5. (material) | 1.000 | 71193.87 | 71193.87 |
| mq07gte010c | h | Autogrua de braço telescópico com uma capacidade de elevação de 30 t e 27 m de altura máxima de trabalho. (equipamento) | 4.637 | 7267.06 | 33697.36 |
| au00auh040 |  | Vibrador de betão, eléctrico. | 1.000 | 0.00 | 0.00 |
| mo041 | h | Oficial de 1ª construção de obra civil. (mão de obra) | 32.168 | 627.12 | 20173.20 |
| mo087 | h | Ajudante de construção de obra civil. (mão de obra) | 48.252 | 402.07 | 19400.68 |
| % | % | Custos directos complementares | 2 % | 1443962.52 | 28879.25 |
|  |  | Custos directos |  |  | 1472841.77 |
