# Boca de rega

- Propriedade do ficheiro: CYPE INGENIEROS, S.A.
- Formato: FIEBDC-3/2002
- Âmbito geográfico: Cabo Verde
- Moeda: CVE
- Custos indirectos: 3.00 %
- IVA: 15.00 %

## U Infra-estruturas no logradouro

### UR Rega

#### URE Equipamentos

**URE010** Ud Boca de rega.
Boca de rega tipo jardim, de latão, ligação de 1/2" de diâmetro, com tomada roscada para acoplamento da mangueira de 3/4" de diâmetro, enterrada. Inclusive acessórios de ligação à tubagem de abastecimento e distribuição.
Inclui: Instalação no terreno e ligação hidráulica à tubagem de abastecimento e distribuição. Enchimento da vala. Limpeza hidráulica da unidade.
Critério de medição de projecto: Número de unidades previstas, segundo documentação gráfica de Projecto.
Critério de medição de obra: Medir-se-á o número de unidades realmente executadas segundo especificações de Projecto.

| Código | Un | Descrição | Rendimento | Preço | Importância |
|---|---|---|---|---|---|
| mt48wwg110a | Ud | Boca de rega tipo jardim, de latão, ligação de 1/2" de diâmetro. (material) | 1.000 | 2093.33 | 2093.33 |
| mt48wwg111a | Ud | Tomada roscada para boca de rega e ligação para acoplamento da mangueira de 3/4" de diâmetro. (material) | 1.000 | 3490.21 | 3490.21 |
| mt37tpj023dc | Ud | Abraçadeira de tomada de PP com dois parafusos, para tubo de 40 mm de diâmetro exterior, com tomada para ligação roscada de 1" de diâmetro, PN=16 atm, com juntas elásticas de EPDM, segundo NP EN ISO 15874-3. (material) | 1.000 | 521.42 | 521.42 |
| mt37tpa030ba | m | Tubo de polietileno PE 40 de cor preto com bandas de cor azul, de 25 mm de diâmetro exterior e 3,5 mm de espessura, PN=10 atm, segundo NP EN 12201-2. (material) | 1.000 | 272.87 | 272.87 |
| mo008 | h | Oficial de 1ª canalizador. (mão de obra) | 0.236 | 644.41 | 152.08 |
| mo107 | h | Ajudante de canalizador. (mão de obra) | 0.236 | 401.31 | 94.71 |
| % | % | Custos directos complementares | 2 % | 6624.62 | 132.49 |
|  |  | Custos directos |  |  | 6757.11 |
