# Linha eléctrica

- Propriedade do ficheiro: CYPE INGENIEROS, S.A.
- Formato: FIEBDC-3/2002
- Âmbito geográfico: Cabo Verde
- Moeda: CVE
- Custos indirectos: 3.00 %
- IVA: 15.00 %

## U Infra-estruturas no logradouro

### UR Rega

#### URM Automatização

**URM040** m Linha eléctrica.
Linha eléctrica monofásica enterrada para alimentação de electro-válvulas e automatismos de rega, formada por cabos unipolares com condutores de cobre, XV Eca 3G2,5 mm², sendo a sua tensão atribuída de 0,6/1 kV, protegido por tubo de polietileno de parede dupla de 40 mm de diâmetro, colocado sobre leito de areia de 10 cm de espessura, devidamente compactada e nivelada com apiloador (saltitão) de condução manual, enchimento lateral compactando até metade do diâmetro do tubo e posterior enchimento com a mesma areia até 10 cm por cima da geratriz superior do tubo, sem incluir a escavação nem o posterior enchimento principal das valas. Totalmente montada e ligada.
Inclui: Marcação do traçado da vala. Eliminação das terras soltas do fundo da escavação. Execução do leito de areia para colocação do tubo. Colocação do tubo. Colocação de cabos. Ligação. Execução do enchimento envolvente.
Critério de medição de projecto: Comprimento medido segundo documentação gráfica de Projecto.
Critério de medição de obra: Medir-se-á o comprimento realmente executado segundo especificações de Projecto.

| Código | Un | Descrição | Rendimento | Preço | Importância |
|---|---|---|---|---|---|
| mt01ara010a | m³ | Areia com granulometria de 0 a 5 mm de diâmetro, limpa. (material) | 0.083 | 1673.25 | 138.88 |
| mt35aia080aa | m | Tubo curvável, fornecido em rolo, de polietileno de parede dupla (lisa pelo interior e corrugada pelo exterior), de cor laranja, de 40 mm de diâmetro nominal, para canalização enterrada, resistência à compressão 250 N, com grau de protecção IP549 segundo NP EN 60529. Segundo NP EN 61386-1, NP EN 61386-22 e EN 50086-2-4. (material) | 1.000 | 294.79 | 294.79 |
| mt35cep050b | m | Cabo unipolar XV, sendo a sua tensão nominal de 0,6/1 kV, reacção ao fogo classe Eca segundo NP EN 50575, com condutor multifilar de cobre classe 1 de 2,5 mm² de secção, com isolamento de polietileno reticulado e bainha exterior de PVC. Segundo IEC 60502-1. (material) | 3.000 | 53.20 | 159.60 |
| mt35www010 | Ud | Material auxiliar para instalações eléctricas. (material) | 0.200 | 241.82 | 48.36 |
| mq04dua020b | h | Dumper de descarga frontal de 2 t de carga útil. (equipamento) | 0.010 | 1005.46 | 10.05 |
| mq02rop020 | h | Apiloador (Saltitão) de condução manual, de 80 kg, com placa de 30x30 cm. (equipamento) | 0.072 | 379.62 | 27.33 |
| mq02cia020j | h | Camião cisterna, de 8 m³ de capacidade. (equipamento) | 0.001 | 11514.57 | 11.51 |
| mo041 | h | Oficial de 1ª construção de obra civil. (mão de obra) | 0.060 | 627.12 | 37.63 |
| mo087 | h | Ajudante de construção de obra civil. (mão de obra) | 0.060 | 402.07 | 24.12 |
| mo003 | h | Oficial de 1ª electricista. (mão de obra) | 0.057 | 644.41 | 36.73 |
| mo102 | h | Ajudante de electricista. (mão de obra) | 0.044 | 401.31 | 17.66 |
| % | % | Custos directos complementares | 2 % | 806.66 | 16.13 |
|  |  | Custos directos |  |  | 822.79 |
