# Caudalímetro Parshall

- Propriedade do ficheiro: CYPE INGENIEROS, S.A.
- Formato: FIEBDC-3/2002
- Âmbito geográfico: Cabo Verde
- Moeda: CVE
- Custos indirectos: 3.00 %
- IVA: 15.00 %

## U Infra-estruturas no logradouro

### US Tratamento de águas residuais domésticas

#### USA Acessórios

**USA200** Ud Caudalímetro Parshall.
Caudalímetro Parshall, por ultra-sons, de entre 0,32 e 19 m³/h de caudal, de 635,2x167,1x229 mm.
Inclui: Marcação. Colocação. Ligação e verificação do seu correcto funcionamento.
Critério de medição de projecto: Número de unidades previstas, segundo documentação gráfica de Projecto.
Critério de medição de obra: Medir-se-á o número de unidades realmente executadas segundo especificações de Projecto.

| Código | Un | Descrição | Rendimento | Preço | Importância |
|---|---|---|---|---|---|
| mt46fcg010a | Ud | Caudalímetro Parshall, por ultra-sons, de entre 0,32 e 19 m³/h de caudal, de 635,2x167,1x229 mm. (material) | 1.000 | 680038.47 | 680038.47 |
| mo008 | h | Oficial de 1ª canalizador. (mão de obra) | 2.309 | 644.41 | 1487.94 |
| mo107 | h | Ajudante de canalizador. (mão de obra) | 2.309 | 401.31 | 926.62 |
| % | % | Custos directos complementares | 2 % | 682453.03 | 13649.06 |
|  |  | Custos directos |  |  | 696102.09 |
