# Fossa séptica compacta, de polietileno de alta densidade (PEAD/HDPE)

- Propriedade do ficheiro: CYPE INGENIEROS, S.A.
- Formato: FIEBDC-3/2002
- Âmbito geográfico: Cabo Verde
- Moeda: CVE
- Custos indirectos: 3.00 %
- IVA: 15.00 %

## U Infra-estruturas no logradouro

### US Tratamento de águas residuais domésticas

#### USS Fossas sépticas e filtros

**USS040** Ud Fossa séptica compacta, de polietileno de alta densidade (PEAD/HDPE).
Fossa séptica compacta de polietileno de alta densidade (PEAD/HDPE), com pré-filtro e filtro biológico aeróbio com biodiscos, de 2500 litros, de 1350 mm de diâmetro e 2250 mm de comprimento, com duas bocas de acesso de 400 mm de diâmetro, boca de entrada e boca de saída de 110 mm de diâmetro.
Inclui: Marcação. Colocação e ligação da fossa séptica compacta. Verificação do seu correcto funcionamento.
Critério de medição de projecto: Número de unidades previstas, segundo documentação gráfica de Projecto.
Critério de medição de obra: Medir-se-á o número de unidades realmente executadas segundo especificações de Projecto.

| Código | Un | Descrição | Rendimento | Preço | Importância |
|---|---|---|---|---|---|
| mt46fsp210b | Ud | Fossa séptica compacta de polietileno de alta densidade (PEAD/HDPE), com pré-filtro e filtro biológico aeróbio com biodiscos, de 2500 litros, de 1350 mm de diâmetro e 2250 mm de comprimento, com duas bocas de acesso de 400 mm de diâmetro, boca de entrada e boca de saída de 110 mm de diâmetro, para tratamento de águas residuais. (material) | 1.000 | 192948.14 | 192948.14 |
| mo008 | h | Oficial de 1ª canalizador. (mão de obra) | 2.693 | 639.39 | 1721.88 |
| mo107 | h | Ajudante de canalizador. (mão de obra) | 2.693 | 398.19 | 1072.33 |
| % | % | Custos directos complementares | 2 % | 195742.35 | 3914.85 |
|  |  | Custos directos |  |  | 199657.20 |
