# Capitel

- Propriedade do ficheiro: CYPE INGENIEROS, S.A.
- Formato: FIEBDC-3/2002
- Âmbito geográfico: Cabo Verde
- Moeda: CVE
- Custos indirectos: 3.00 %
- IVA: 15.00 %

## U Infra-estruturas no logradouro

### UV Vedações

#### UVO Remates de muro de vedação

**UVO020** Ud Capitel.
Peça pré-fabricada de betão, face superior com ponta de diamante, de cor bege, para cobrimento de pilastra, de 28x28x3,5 cm, com pingadeira, assente com argamassa de cimento, confeccionada em obra, com aditivo hidrófugo, dosificação 1:4. Inclusive preparação da superfície de apoio, marcação, vedação com argamassa de juntas especial para revestimentos de pré-fabricados de betão e tratamento de protecção suplementar através de aplicação sobre o conjunto de tinta hidrófuga incolor em duas camadas.
Inclui: Preparação da superfície de apoio. Implantação da peça. Colocação, aprume, nivelação e alinhamento da peça. Enchimento de juntas e limpeza. Aplicação de duas camadas de tinta hidrófuga incolor.
Critério de medição de projecto: Número de unidades previstas, segundo documentação gráfica de Projecto.
Critério de medição de obra: Medir-se-á o número de unidades realmente executadas segundo especificações de Projecto.

| Código | Un | Descrição | Rendimento | Preço | Importância |
|---|---|---|---|---|---|
| mt08aaa010a | m³ | Água. (material) | 0.006 | 193.69 | 1.16 |
| mt01arg005a | t | Areia de pedreira, para argamassa preparada em obra. (material) | 0.002 | 2085.80 | 4.17 |
| mt08cem000m | kg | Cimento cinzento em sacos. (material) | 0.570 | 17.22 | 9.82 |
| mt08adt010 | kg | Aditivo hidrófugo para impermeabilização de argamassas ou betões. (material) | 0.011 | 154.95 | 1.70 |
| mt20cho020Gb | Ud | Peça pré-fabricada de betão, face superior com ponta de diamante, de cor bege, para cobrimento de pilastra, de 28x28x3,5 cm, com pingadeira. (material) | 1.000 | 1075.44 | 1075.44 |
| mt09mcr235 | kg | Argamassa de juntas para pré-fabricados de betão e pedra artificial, composta de cimento, inertes, pigmentos e aditivos especiais. (material) | 0.056 | 318.95 | 17.86 |
| mt28pcs010a | l | Protector hidrófugo em base aquosa, incolor, auto-limpável, repelente da água e da sujidade, para tratamento superficial hidrofugante, para aplicar com trincha sobre superfícies de pedra natural ou pedra artificial. (material) | 0.059 | 1520.37 | 89.70 |
| mq06hor010 | h | Betoneira eléctrica com uma capacidade de amassadura de 160 l. (equipamento) | 0.006 | 330.99 | 1.99 |
| op00amo010 |  | Rebarbadora. | 1.000 | 0.00 | 0.00 |
| mo041 | h | Oficial de 1ª construção de obra civil. (mão de obra) | 0.089 | 622.24 | 55.38 |
| mo087 | h | Ajudante de construção de obra civil. (mão de obra) | 0.104 | 398.94 | 41.49 |
| % | % | Custos directos complementares | 2 % | 1298.71 | 25.97 |
|  |  | Custos directos |  |  | 1324.68 |
