# Capeamento

- Propriedade do ficheiro: CYPE INGENIEROS, S.A.
- Formato: FIEBDC-3/2002
- Âmbito geográfico: Cabo Verde
- Moeda: CVE
- Custos indirectos: 3.00 %
- IVA: 15.00 %

## U Infra-estruturas no logradouro

### UV Vedações

#### UVO Remates de muro de vedação

**UVO010** m Capeamento.
Laje pré-fabricada de betão de cor cinzento, para revestimento de muros, em peças de 50x16x3,5 cm, com pingadeira, assente com argamassa de cimento, confeccionada em obra, com aditivo hidrófugo, dosificação 1:4, criando uma pendente suficiente para drenar a água. Inclusive preparação da superfície de apoio, marcação, vedação entre peças e ligações com as pilastras com argamassa de juntas especial para revestimentos de pré-fabricados de betão e tratamento de protecção suplementar através de aplicação sobre o conjunto de tinta hidrófuga incolor em duas camadas.
Inclui: Preparação da superfície de apoio. Marcação da disposição das peças. Colocação, aprumo, nivelamento e alinhamento das peças. Enchimento de juntas e limpeza. Aplicação de duas camadas de tinta hidrófuga incolor.
Critério de medição de projecto: Comprimento medido entre eixos, segundo documentação gráfica de Projecto.
Critério de medição de obra: Medir-se-á, a eixos, o comprimento realmente executado segundo especificações de Projecto.

| Código | Un | Descrição | Rendimento | Preço | Importância |
|---|---|---|---|---|---|
| mt08aaa010a | m³ | Água. (material) | 0.006 | 195.56 | 1.17 |
| mt01arg005a | t | Areia de pedreira, para argamassa preparada em obra. (material) | 0.005 | 2106.19 | 10.53 |
| mt08cem000m | kg | Cimento cinzento em sacos. (material) | 1.283 | 17.38 | 22.30 |
| mt08adt010 | kg | Aditivo hidrófugo para impermeabilização de argamassas ou betões. (material) | 0.026 | 156.45 | 4.07 |
| mt20cho010a | m | Laje pré-fabricada de betão de cor cinzento, para revestimento de muros, em peças de 50x16x3,5 cm, com pingadeira. (material) | 1.100 | 960.73 | 1056.80 |
| mt09mcr235 | kg | Argamassa de juntas para pré-fabricados de betão e pedra artificial, composta de cimento, inertes, pigmentos e aditivos especiais. (material) | 0.109 | 322.03 | 35.10 |
| mt28pcs010a | l | Protector hidrófugo em base aquosa, incolor, auto-limpável, repelente da água e da sujidade, para tratamento superficial hidrofugante, para aplicar com trincha sobre superfícies de pedra natural ou pedra artificial. (material) | 0.115 | 1536.07 | 176.65 |
| mq06hor010 | h | Betoneira eléctrica com uma capacidade de amassadura de 160 l. (equipamento) | 0.006 | 334.11 | 2.00 |
| op00amo010 |  | Rebarbadora. | 1.000 | 0.00 | 0.00 |
| mo041 | h | Oficial de 1ª construção de obra civil. (mão de obra) | 0.185 | 627.12 | 116.02 |
| mo087 | h | Ajudante de construção de obra civil. (mão de obra) | 0.219 | 402.07 | 88.05 |
| % | % | Custos directos complementares | 2 % | 1512.69 | 30.25 |
|  |  | Custos directos |  |  | 1542.94 |
