# Lancil para jardim

- Propriedade do ficheiro: CYPE INGENIEROS, S.A.
- Formato: FIEBDC-3/2002
- Âmbito geográfico: Cabo Verde
- Moeda: CVE
- Custos indirectos: 3.00 %
- IVA: 15.00 %

## U Infra-estruturas no logradouro

### UX Pavimentos

#### UXB Lancis

**UXB010** m Lancil para jardim.
Fornecimento e colocação de peças de lancil pré-fabricado de betão, 40x20x12 cm, para jardim, com face superior arredondada ou facetada. Tudo realizado sobre pavimento composto por base de betão simples C20/25 (X0(P); D25; S2; Cl 1,0), de 10 cm de espessura, executada segundo pendentes do projecto e colocada sobre solo de fundação, não incluído neste preço. Inclusive escavação, enchimento de juntas com argamassa de cimento, confeccionada em obra, dosificação 1:6 e limpeza.
Inclui: Marcação de alinhamentos e níveis. Betonagem e espalhamento do betão. Colocação das peças. Enchimento de juntas com argamassa. Assentamento e nivelamento.
Critério de medição de projecto: Comprimento medido segundo documentação gráfica de Projecto.
Critério de medição de obra: Medir-se-á o comprimento realmente executado segundo especificações de Projecto.

| Código | Un | Descrição | Rendimento | Preço | Importância |
|---|---|---|---|---|---|
| mt10hmf020Da | m³ | Betão simples C20/25 (X0(P); D25; S2; Cl 1,0), fabricado em central, segundo NP EN 206. (material) | 0.042 | 12505.37 | 525.23 |
| mt18jbh010b | Ud | Lancil pré-fabricado de betão, 40x20x12 cm, para jardim, com face superior arredondada ou facetada, segundo EN 1340. (material) | 2.625 | 536.91 | 1409.39 |
| mt08aaa010a | m³ | Água. (material) | 0.006 | 193.69 | 1.16 |
| mt01arg005a | t | Areia de pedreira, para argamassa preparada em obra. (material) | 0.008 | 2085.80 | 16.69 |
| mt08cem000m | kg | Cimento cinzento em sacos. (material) | 1.250 | 17.22 | 21.53 |
| mq06hor010 | h | Betoneira eléctrica com uma capacidade de amassadura de 160 l. (equipamento) | 0.006 | 330.99 | 1.99 |
| op00amo010 |  | Rebarbadora. | 1.000 | 0.00 | 0.00 |
| mo041 | h | Oficial de 1ª construção de obra civil. (mão de obra) | 0.263 | 622.24 | 163.65 |
| mo087 | h | Ajudante de construção de obra civil. (mão de obra) | 0.315 | 398.94 | 125.67 |
| % | % | Custos directos complementares | 2 % | 2265.31 | 45.31 |
|  |  | Custos directos |  |  | 2310.62 |
