# Valeta

- Propriedade do ficheiro: CYPE INGENIEROS, S.A.
- Formato: FIEBDC-3/2002
- Âmbito geográfico: Cabo Verde
- Moeda: CVE
- Custos indirectos: 3.00 %
- IVA: 15.00 %

## U Infra-estruturas no logradouro

### UX Pavimentos

#### UXB Lancis

**UXB030** m Valeta.
Valeta formada por peças pré-fabricadas de betão bicamada, 8/6,5x50x50 cm, enchimento de juntas com argamassa de cimento, confeccionada em obra, dosificação 1:6, sobre base de betão simples C20/25 (X0(P); D25; S2; Cl 1,0) de 20 cm de espessura, betonagem desde camião, espalhamento e vibração manual com régua vibradora de 3 m, com acabamento com pré-execução de mestras e nivelado, segundo pendentes do projecto e colocado sobre solo de fundação com índice CBR > 5 (California Bearing Ratio), não incluído neste preço. Inclusive limpeza. Completamente acabada, sem incluir a escavação.
Inclui: Betonagem e espalhamento do betão. Colocação das peças. Enchimento de juntas com argamassa. Assentamento e nivelamento.
Critério de medição de projecto: Comprimento medido segundo documentação gráfica de Projecto.
Critério de medição de obra: Medir-se-á o comprimento realmente executado segundo especificações de Projecto.

| Código | Un | Descrição | Rendimento | Preço | Importância |
|---|---|---|---|---|---|
| mt10hmf020Da | m³ | Betão simples C20/25 (X0(P); D25; S2; Cl 1,0), fabricado em central, segundo NP EN 206. (material) | 0.200 | 12505.37 | 2501.07 |
| mt08aaa010a | m³ | Água. (material) | 0.006 | 193.69 | 1.16 |
| mt01arg005a | t | Areia de pedreira, para argamassa preparada em obra. (material) | 0.018 | 2085.80 | 37.54 |
| mt08cem000m | kg | Cimento cinzento em sacos. (material) | 2.750 | 17.22 | 47.36 |
| mt11cun120a | Ud | Peça pré-fabricada de betão bicamada para valeta, 8/6,5x50x50 cm. (material) | 2.100 | 426.94 | 896.57 |
| mq04dua020b | h | Dumper de descarga frontal de 2 t de carga útil. (equipamento) | 0.037 | 996.07 | 36.85 |
| mq06vib020 | h | Régua vibradora de 3 m. (equipamento) | 0.104 | 501.79 | 52.19 |
| mq06hor010 | h | Betoneira eléctrica com uma capacidade de amassadura de 160 l. (equipamento) | 0.009 | 330.99 | 2.98 |
| op00amo010 |  | Rebarbadora. | 1.000 | 0.00 | 0.00 |
| mo041 | h | Oficial de 1ª construção de obra civil. (mão de obra) | 0.473 | 622.24 | 294.32 |
| mo087 | h | Ajudante de construção de obra civil. (mão de obra) | 0.969 | 398.94 | 386.57 |
| % | % | Custos directos complementares | 2 % | 4256.61 | 85.13 |
|  |  | Custos directos |  |  | 4341.74 |
