# Perfil para remate lateral de pavimento deck de compósito (WPC)

- Propriedade do ficheiro: CYPE INGENIEROS, S.A.
- Formato: FIEBDC-3/2002
- Âmbito geográfico: Cabo Verde
- Moeda: CVE
- Custos indirectos: 3.00 %
- IVA: 15.00 %

## U Infra-estruturas no logradouro

### UX Pavimentos

#### UXJ De compósito

**UXJ020** m Perfil para remate lateral de pavimento deck de compósito (WPC).
Perfil maciço de compósito (WPC) com fibras de madeira e polietileno, de 24x136x2440 mm, uma face à vista com textura de madeira, com os bordos rectos, fixado às ripas com parafusos autoperfurantes, de aço ao carbono, de 5 mm de diâmetro e 63 mm de comprimento, com tratamento anticorrosão, em pavimento deck de compósito (WPC).
Inclui: Marcação e corte da parte sobrante do perfil de remate lateral. Fixação do perfil de remate lateral às ripas.
Critério de medição de projecto: Comprimento medido segundo documentação gráfica de Projecto. Não foi incrementada a medição por perdas, uma vez que na composição se considerou 5% a mais.
Critério de medição de obra: Medir-se-á o comprimento realmente executado segundo especificações de Projecto.

| Código | Un | Descrição | Rendimento | Preço | Importância |
|---|---|---|---|---|---|
| mt18fmp020a | m | Perfil maciço de compósito (WPC) com fibras de madeira e polietileno, de 24x136x2440 mm, uma face à vista com textura de madeira, com os bordos rectos, segundo NP EN 15534-4, para remate lateral de pavimento deck de compósito (WPC). (material) | 1.050 | 1587.17 | 1666.53 |
| mt18acc080a | Ud | Parafuso autoperfurante, de aço ao carbono, de 5 mm de diâmetro e 63 mm de comprimento, com tratamento anticorrosão. (material) | 7.000 | 18.55 | 129.85 |
| mo017 | h | Oficial de 1ª carpinteiro. (mão de obra) | 0.131 | 631.24 | 82.69 |
| mo058 | h | Ajudante de carpinteiro. (mão de obra) | 0.131 | 401.41 | 52.58 |
| % | % | Custos directos complementares | 2 % | 1931.65 | 38.63 |
|  |  | Custos directos |  |  | 1970.28 |
