# Pavimento drenante, com peças pré-fabricadas de betão e inerte

- Propriedade do ficheiro: CYPE INGENIEROS, S.A.
- Formato: FIEBDC-3/2002
- Âmbito geográfico: Cabo Verde
- Moeda: CVE
- Custos indirectos: 3.00 %
- IVA: 15.00 %

## U Infra-estruturas no logradouro

### UX Pavimentos

#### UXR Drenantes

**UXR220** m² Pavimento drenante, com peças pré-fabricadas de betão e inerte.
Pavimento drenante, para tráfego pedonal, formado por camada de drenagem compactada de brita filtrante não seleccionada, de 8 cm de espessura, camada de nivelação compactada de areia com granulometria de 0 a 5 mm de diâmetro, limpa, de 2 cm de espessura, peças drenantes pré-fabricadas de betão de 60x40x9,5 cm, cor cinzento, com aberturas preenchidas com gravilha de 5 a 10 mm de diâmetro, com uma resistência à flexão-tracção de 4 N/mm², uma capacidade drenante de 144 l/(m²·min) e com resistência ao deslizamento maior que 45 segundo ENV 12633 e camada de enchimento compactada de brita calcária seleccionada, cor, com granulometria de 5 a 10 mm de diâmetro, de 6 cm de espessura cobrindo a grelha alveolar.
Inclui: Transporte e descarga do material ao local de trabalho. Espalhamento e compactação da camada de drenagem. Espalhamento e compactação da camada de nivelação. Disposição das grelhas alveolares. Espalhamento e compactação da capa de enchimento.
Critério de medição de projecto: Superfície medida segundo documentação gráfica de Projecto.
Critério de medição de obra: Medir-se-á a superfície realmente executada segundo especificações de Projecto.

| Código | Un | Descrição | Rendimento | Preço | Importância |
|---|---|---|---|---|---|
| mt01ard030b | t | Brita filtrante não seleccionada. (material) | 0.120 | 2216.18 | 265.94 |
| mt01ara010a | m³ | Areia com granulometria de 0 a 5 mm de diâmetro, limpa. (material) | 0.020 | 1673.25 | 33.47 |
| mt18bre020a | m² | Peças drenantes pré-fabricadas de betão de 60x40x9,5 cm, cor cinzento. (material) | 1.050 | 2264.58 | 2377.81 |
| mt01arp030a | m³ | Brita calcária seleccionada, cor, com granulometria de 5 a 10 mm de diâmetro. (material) | 0.060 | 2948.66 | 176.92 |
| mq01pan070b | h | Mini pá carregadora sobre pneus, de 52 kW/1 m³ kW. (equipamento) | 0.026 | 3564.12 | 92.67 |
| mq02rod010d | h | Placa vibratória de condução manual, de 300 kg, largura de trabalho 70 cm, reversível. (equipamento) | 0.028 | 693.09 | 19.41 |
| mo041 | h | Oficial de 1ª construção de obra civil. (mão de obra) | 0.108 | 627.12 | 67.73 |
| mo087 | h | Ajudante de construção de obra civil. (mão de obra) | 0.236 | 402.07 | 94.89 |
| % | % | Custos directos complementares | 2 % | 3128.84 | 62.58 |
|  |  | Custos directos |  |  | 3191.42 |
