# Reparação de pavimento em áreas públicas, com argamassa à base de cimento, modificada com polímeros

- Propriedade do ficheiro: CYPE INGENIEROS, S.A.
- Formato: FIEBDC-3/2002
- Âmbito geográfico: Cabo Verde
- Moeda: CVE
- Custos indirectos: 3.00 %
- IVA: 15.00 %

## U Infra-estruturas no logradouro

### UY Reparações

#### UYP Áreas públicas

**UYP005** m² Reparação de pavimento em áreas públicas, com argamassa à base de cimento, modificada com polímeros.
Reparação de pavimento em áreas públicas, de superfície horizontal, com argamassa tixotrópica, de presa rápida (20 minutos), modificada com polímeros, com uma resistência à compressão aos 28 dias maior ou igual a 45 N/mm² e um módulo de elasticidade maior ou igual a 20000 N/mm², classe R4, tipo PCC, segundo NP EN 1504-3, Euroclasse A1 de reacção ao fogo, segundo NP EN 13501-1, aplicada manualmente, em camada de 50 mm de espessura média.
Inclui: Humedecimento da superfície suporte. Preparação da mistura. Aplicação do produto. Cura.
Critério de medição de projecto: Superfície medida segundo documentação gráfica de Projecto.
Critério de medição de obra: Medir-se-á a superfície realmente executada segundo especificações de Projecto.

| Código | Un | Descrição | Rendimento | Preço | Importância |
|---|---|---|---|---|---|
| mt09rek060d | kg | Argamassa tixotrópica, de presa rápida (20 minutos), modificada com polímeros, com uma resistência à compressão aos 28 dias maior ou igual a 45 N/mm² e um módulo de elasticidade maior ou igual a 20000 N/mm², classe R4, tipo PCC, segundo NP EN 1504-3, Euroclasse A1 de reacção ao fogo, segundo NP EN 13501-1, com muito baixo conteúdo de compostos orgânicos voláteis (COV), para reparação estrutural do betão. (material) | 85.000 | 162.48 | 13810.80 |
| mt08aaa010a | m³ | Água. (material) | 0.009 | 195.56 | 1.76 |
| mo041 | h | Oficial de 1ª construção de obra civil. (mão de obra) | 0.722 | 627.12 | 452.78 |
| mo087 | h | Ajudante de construção de obra civil. (mão de obra) | 0.722 | 402.07 | 290.29 |
| % | % | Custos directos complementares | 2 % | 14555.63 | 291.11 |
|  |  | Custos directos |  |  | 14846.74 |
