# Ensaio de aptidão à soldagem

- Propriedade do ficheiro: CYPE INGENIEROS, S.A.
- Formato: FIEBDC-3/2002
- Âmbito geográfico: Cabo Verde
- Moeda: CVE
- Custos indirectos: 3.00 %
- IVA: 15.00 %

## X Controlo de qualidade e ensaios

### XM Estruturas metálicas

#### XMP Perfis laminados

**XMP020** Ud Ensaio de aptidão à soldagem.
Ensaios a realizar em laboratório acreditado na área técnica correspondente, sobre uma amostra soldada de perfil laminado para utilização em estrutura metálica, recolhida em obra, para confirmar a sua aptidão à soldagem através da determinação das seguintes características: diminuição da carga total de ruptura. Incluindo deslocamento à obra e relatório de resultados.
Inclui: Deslocamento à obra. Recolha de amostras. Realização dos ensaios. Redacção de relatório dos resultados dos ensaios realizados.
Critério de medição de projecto: Ensaio a realizar, segundo documentação do Plano de controlo de qualidade.

| Código | Un | Descrição | Rendimento | Preço | Importância |
|---|---|---|---|---|---|
| mt49des010 | Ud | Repercussão por deslocamento à obra para a recolha de amostras. (material) | 1.000 | 119.68 | 119.68 |
| mt49pma020 | Ud | Recolha em obra de amostras de perfil laminado em estrutura metálica, cujo peso não exceda 50 kg. (material) | 1.000 | 5178.27 | 5178.27 |
| mt49ars030 | Ud | Ensaio de tracção de um provete de aço soldado para o cálculo da diminuição da carga total de ruptura. (material) | 1.000 | 9085.43 | 9085.43 |
| mt49ars020 | Ud | Relatório de resultados do ensaio de aptidão à soldagem em obra sobre uma amostra soldada de perfil laminado em estrutura metálica. (material) | 1.000 | 15534.82 | 15534.82 |
| % | % | Custos directos complementares | 2 % | 29918.20 | 598.36 |
|  |  | Custos directos |  |  | 30516.56 |
