# Plataforma para protecção de passagem de veículos sobre valas

- Propriedade do ficheiro: CYPE INGENIEROS, S.A.
- Formato: FIEBDC-3/2002
- Âmbito geográfico: Cabo Verde
- Moeda: CVE
- Custos indirectos: 3.00 %
- IVA: 15.00 %

## Y Segurança e saúde

### YC Sistemas de protecção colectiva

#### YCB Delimitação e protecção de bordos de escavação

**YCB050** m² Plataforma para protecção de passagem de veículos sobre valas.
Protecção de passagem de veículos sobre valas abertas em faixa de rodagem, através de plataforma de chapa de aço de 10 mm de espessura, amortizável em 150 utilizações, apoiada sobre manta anti-rocha como material amortecedor. Inclusive cimento rápido para evitar a vibração da chapa com a passagem dos veículos.
Critério de medição de projecto: Superfície medida segundo Plano de Segurança e Saúde.
Critério de medição de obra: Será medida a superfície realmente montada segundo especificações do Plano de Segurança e Saúde.

| Código | Un | Descrição | Rendimento | Preço | Importância |
|---|---|---|---|---|---|
| mt50spm050a | m² | Chapa de aço de 10 mm de espessura, para protecção de valas, caboucos ou aberturas horizontais. (material) | 0.007 | 10945.21 | 76.62 |
| mt50spm055a | m² | Manta anti-rocha, de fibras sintéticas, de 6 mm de espessura, peso 900 g/m². (material) | 0.170 | 652.05 | 110.85 |
| mt09pce030 | kg | Cimento rápido segundo NP EN 197-1, em sacos. (material) | 0.840 | 23.25 | 19.53 |
| mq04cag010a | h | Camião com grua de carga máxima 6 t. (equipamento) | 0.012 | 5313.45 | 63.76 |
| mo120 | h | Operário Segurança e Saúde. (mão de obra) | 0.132 | 383.87 | 50.67 |
| % | % | Custos directos complementares | 2 % | 321.43 | 6.43 |
|  |  | Custos directos |  |  | 327.86 |
