# Linha de ancoragem horizontal temporária, de fita de poliéster, fixada a suporte de betão ou metálico

- Propriedade do ficheiro: CYPE INGENIEROS, S.A.
- Formato: FIEBDC-3/2002
- Âmbito geográfico: Cabo Verde
- Moeda: CVE
- Custos indirectos: 3.00 %
- IVA: 15.00 %

## Y Segurança e saúde

### YC Sistemas de protecção colectiva

#### YCL Linhas e dispositivos de ancoragem

**YCL150** Ud Linha de ancoragem horizontal temporária, de fita de poliéster, fixada a suporte de betão ou metálico.
Fornecimento, colocação e desmontagem de linha de ancoragem horizontal temporal, de fita de poliéster, de 10 m de comprimento, para segurar a um operário, classe C, composta por 2 dispositivos de ancoragem capazes de suportar uma carga de 25 kN, formado cada um deles por fita de poliéster de 35 mm de largura, tensor com mecanismo de bloqueio antirretorno e argola, amortizáveis em 3 utilizações, para fixação a suporte de betão ou metálico de 0,8 a 3,6 m de perímetro e 1 fita de poliéster de 35 mm de largura e 10 m de comprimento, com tensor com mecanismo de bloqueio antirretorno e mosquetão em ambos os extremos, amortizável em 3 utilizações.
Critério de medição de projecto: Número de unidades previstas, segundo Plano de Segurança e Saúde.
Critério de medição de obra: Medir-se-á o número de unidades realmente colocadas segundo especificações do Plano de Segurança e Saúde.

| Código | Un | Descrição | Rendimento | Preço | Importância |
|---|---|---|---|---|---|
| mt50spl200b | Ud | Dispositivo de ancoragem capaz de suportar uma carga de 25 kN, formado por fita de poliéster de 35 mm de largura, tensor com mecanismo de bloqueio antirretorno e argola, amortizável em 3 utilizações, para fixação a suporte de betão ou metálico de 0,8 a 3,6 m de perímetro. (material) | 0.660 | 22123.30 | 14601.38 |
| mt50spl210b | Ud | Fita de poliéster de 35 mm de largura e 10 m de comprimento, com tensor com mecanismo de bloqueio antirretorno e mosquetão em ambos os extremos, amortizável em 3 utilizações. (material) | 0.330 | 19095.90 | 6301.65 |
| mo119 | h | Oficial de 1ª Segurança e Saúde. (mão de obra) | 0.079 | 622.24 | 49.16 |
| mo120 | h | Operário Segurança e Saúde. (mão de obra) | 0.119 | 383.87 | 45.68 |
| % | % | Custos directos complementares | 2 % | 20997.87 | 419.96 |
|  |  | Custos directos |  |  | 21417.83 |
