# Cerca móvel com porta incorporada

- Propriedade do ficheiro: CYPE INGENIEROS, S.A.
- Formato: FIEBDC-3/2002
- Âmbito geográfico: Cabo Verde
- Moeda: CVE
- Custos indirectos: 3.00 %
- IVA: 15.00 %

## Y Segurança e saúde

### YC Sistemas de protecção colectiva

#### YCR Vedação provisória de terreno

**YCR035** Ud Cerca móvel com porta incorporada.
Cerca móvel de 3,50x2,00 m, colocado em vedação provisória de terreno, formado por painel de malha electrossoldada com dobras de reforço, de 200x100 mm de espaçamento da malha, com arames horizontais de 5 mm de diâmetro e verticais de 4 mm, soldados nos extremos a postes verticais de 40 mm de diâmetro, acabamento galvanizado, com porta incorporada para acesso pedonal, de uma folha, de 0,90x2,00 m, com linguetas para cadeado, amortizável em 5 utilizações e bases pré-fabricadas de betão, de 65x24x12 cm, com 8 orifícios, para suporte dos postes, amortizáveis em 5 utilizações, fixadas ao pavimento com placas de 20x4 mm e buchas de expansão de aço.
Critério de medição de projecto: Número de unidades previstas, segundo Plano de Segurança e Saúde.
Critério de medição de obra: Medir-se-á o número de unidades realmente colocadas segundo especificações do Plano de Segurança e Saúde.

| Código | Un | Descrição | Rendimento | Preço | Importância |
|---|---|---|---|---|---|
| mt50spv021 | Ud | Cerca móvel de 3,50x2,00 m, formada por painel de malha electrossoldada com dobras de reforço, de 200x100 mm de espaçamento da malha, com arames horizontais de 5 mm de diâmetro e verticais de 4 mm de diâmetro, soldados nos extremos a postes verticais de 40 mm de diâmetro, acabamento galvanizado, com porta incorporada para acesso pedonal, de uma folha, de 0,90x2,00 m, incluindo argolas para união de postes e lingueta para cadeado. (material) | 0.200 | 46677.83 | 9335.57 |
| mt50spv025 | Ud | Base pré-fabricada de betão, de 65x24x12 cm, com 8 orifícios, reforçada com varões de aço, para suporte de cerca móvel. (material) | 0.400 | 1117.81 | 447.12 |
| mt07ala111ba | m | Placa de aço laminado EN 10025 S275JR, em perfil plano laminado a quente, de 20x4 mm, para aplicações estruturais. (material) | 0.480 | 228.23 | 109.55 |
| mt26aaa023a | Ud | Ancoragem mecânica com bucha de expansão de aço galvanizado, porca e anilha. (material) | 0.960 | 237.73 | 228.22 |
| mo119 | h | Oficial de 1ª Segurança e Saúde. (mão de obra) | 0.133 | 622.24 | 82.76 |
| mo120 | h | Operário Segurança e Saúde. (mão de obra) | 0.266 | 383.87 | 102.11 |
| % | % | Custos directos complementares | 2 % | 10305.33 | 206.11 |
|  |  | Custos directos |  |  | 10511.44 |
