# Conduta de entulho

- Propriedade do ficheiro: CYPE INGENIEROS, S.A.
- Formato: FIEBDC-3/2002
- Âmbito geográfico: Cabo Verde
- Moeda: CVE
- Custos indirectos: 3.00 %
- IVA: 15.00 %

## Y Segurança e saúde

### YC Sistemas de protecção colectiva

#### YCV Protecção contra descargas

**YCV010** m Conduta de entulho.
Fornecimento, montagem e desmontagem de conduta para descarga de entulho, composta por 3 tubos e 1 boca de descarga de polietileno, de 49 cm de diâmetro superior e 40 cm de diâmetro inferior, com suportes e correntes metálicas, por cada piso de até 3 m de pé direito, amortizável em 5 utilizações, fixada à laje através de escoras metálicas telescópicas, acessórios e elementos de fixação, amortizáveis em 5 utilizações.
Critério de medição de projecto: Comprimento medido segundo Plano de Segurança e Saúde.
Critério de medição de obra: Será medido o comprimento realmente montado segundo especificações do Plano de Segurança e Saúde.

| Código | Un | Descrição | Rendimento | Preço | Importância |
|---|---|---|---|---|---|
| mt50spc010 | Ud | Conduta de entulho, de polietileno, de 49 cm de diâmetro superior, 40 cm de diâmetro inferior e 106 cm de altura, com suportes e correntes metálicas. (material) | 0.182 | 6753.43 | 1229.12 |
| mt50spc020 | Ud | Boca de descarga, de polietileno, para conduta de entulho, de 49 cm de diâmetro superior, 40 cm de diâmetro inferior e 86,5 cm de altura, com suportes e correntes metálicas. (material) | 0.061 | 9082.19 | 554.01 |
| mt50spc030 | Ud | Acessórios e elementos de fixação de conduta de entulho. (material) | 0.200 | 537.94 | 107.59 |
| mt50spa081a | Ud | Escora metálica telescópica, até 3 m de altura. (material) | 0.121 | 3113.56 | 376.74 |
| mo120 | h | Operário Segurança e Saúde. (mão de obra) | 0.530 | 383.87 | 203.45 |
| % | % | Custos directos complementares | 2 % | 2470.91 | 49.42 |
|  |  | Custos directos |  |  | 2520.33 |
