# Hora de formação

- Propriedade do ficheiro: CYPE INGENIEROS, S.A.
- Formato: FIEBDC-3/2002
- Âmbito geográfico: Cabo Verde
- Moeda: CVE
- Custos indirectos: 3.00 %
- IVA: 15.00 %

## Y Segurança e saúde

### YF Formação

#### YFF Reuniões

**YFF020** Ud Hora de formação.
Hora de formação de Segurança e Saúde no Trabalho, realizada por Técnico qualificado pertencente a uma empresa assessora em Segurança e Prevenção de Riscos.
Critérios considerados na determinação do preço da unidade de obra: O preço inclui a perda de horas de trabalho por parte dos trabalhadores assistentes, considerando uma média de seis pessoas.
Critério de medição de projecto: Número de unidades previstas, segundo Plano de Segurança e Saúde.
Critério de medição de obra: Será medido o número de unidades realmente realizadas segundo especificações do Plano de Segurança e Saúde.

| Código | Un | Descrição | Rendimento | Preço | Importância |
|---|---|---|---|---|---|
| mt50mas020 | Ud | Custo da hora de formação de Segurança e Saúde no Trabalho, realizada por técnico qualificado. (material) | 1.000 | 18559.00 | 18559.00 |
| % | % | Custos directos complementares | 2 % | 18559.00 | 371.18 |
|  |  | Custos directos |  |  | 18930.18 |
