# Adaptação de local existente como instalação provisória para escritório

- Propriedade do ficheiro: CYPE INGENIEROS, S.A.
- Formato: FIEBDC-3/2002
- Âmbito geográfico: Cabo Verde
- Moeda: CVE
- Custos indirectos: 3.00 %
- IVA: 15.00 %

## Y Segurança e saúde

### YP Instalações provisórias de higiene e bem-estar

#### YPC Instalações provisórias (aluguer/construção/adaptação de locais)

**YPC214** m² Adaptação de local existente como instalação provisória para escritório.
Execução e demolição posterior das obras de adaptação de local existente como instalação provisória para escritório com WC de serviço (lavatório e sanita) em obra, composta por: isolamento térmico, distribuição interior, instalações de telecomunicações, abastecimento de água, saneamento e electricidade, revestimento de marmorite nos pavimentos, ladrilhamento na zona da casa de banho e revestimento com gesso e pintura nas restantes paredes, aparelhos sanitários, tecto falso de placas de escaiola, portas de madeira pintadas e janelas de alumínio, com vidro e grades.
Critérios considerados na determinação do preço da unidade de obra: O preço inclui os trabalhos auxiliares de pedreiro.
Inclui: Colocação do isolamento térmico. Execução da distribuição interior. Revestimento de pavimentos e paredes. Colocação do tecto falso de placas. Colocação da caixilharia. Ligação às instalações da própria obra. Desconexão das instalações. Demolição do conjunto. Fragmentação do entulho em peças manejáveis. Remoção e acumulação de entulho. Limpeza dos restos da obra. Carga manual de entulho para camião ou contentor.
Critério de medição de projecto: Superfície medida segundo Plano de Segurança e Saúde.
Critério de medição de obra: Medir-se-á a superfície realmente executada segundo especificações do Plano de Segurança e Saúde.

| Código | Un | Descrição | Rendimento | Preço | Importância |
|---|---|---|---|---|---|
| mt50cat010f | m² | Adaptação de local existente como instalação provisória para escritório com WC de serviço, composta por: isolamento térmico; distribuição interior com tijolo cerâmico furado duplo; instalações de abastecimento de água, saneamento, telecomunicações e electricidade e força com tomada exterior a 230 V; revestimento de marmorite em pavimentos; ladrilhamento na zona da casa de banho e estuque de gesso e pintura nas restantes paredes; aparelhos sanitários (sanita e lavatório); tecto falso de placas de escaiola; portas de madeira lisas e pintadas e janelas de correr de alumínio natural, com vidro de 6 mm e grades. (material) | 1.000 | 40588.10 | 40588.10 |
| % | % | Custos directos complementares | 2 % | 40588.10 | 811.76 |
|  |  | Custos directos |  |  | 41399.86 |
