# Baliza reflectora

- Propriedade do ficheiro: CYPE INGENIEROS, S.A.
- Formato: FIEBDC-3/2002
- Âmbito geográfico: Cabo Verde
- Moeda: CVE
- Custos indirectos: 3.00 %
- IVA: 15.00 %

## Y Segurança e saúde

### YS Sinalização provisória de obras

#### YSB Balizamento

**YSB010** Ud Baliza reflectora.
Fornecimento, montagem e desmontagem de baliza reflectora para sinalização, de chapa galvanizada, de 20x100 cm, de bordo direito de faixa de rodagem, com faixas de cor branca e vermelho e retro-reflexão nível 1 (E.G.), amortizável em 10 utilizações. Inclusive manutenção em condições seguras durante todo o período de tempo necessário.
Inclui: Montagem e verificação. Desmontagem posterior. Transporte até ao local de armazenamento ou remoção para contentor.
Critério de medição de projecto: Número de unidades previstas, segundo Plano de Segurança e Saúde.
Critério de medição de obra: Medir-se-á o número de unidades realmente colocadas segundo especificações do Plano de Segurança e Saúde.

| Código | Un | Descrição | Rendimento | Preço | Importância |
|---|---|---|---|---|---|
| mt50bal045a | Ud | Baliza reflectora para sinalização, de chapa galvanizada, de 20x100 cm, de bordo direito de faixa de rodagem, com faixas de cor branca e vermelho e retro-reflexão nível 1 (E.G.). (material) | 0.100 | 7787.81 | 778.78 |
| mo120 | h | Operário Segurança e Saúde. (mão de obra) | 0.133 | 386.89 | 51.46 |
| % | % | Custos directos complementares | 2 % | 830.24 | 16.60 |
|  |  | Custos directos |  |  | 846.84 |
