# Grinalda luminosa

- Propriedade do ficheiro: CYPE INGENIEROS, S.A.
- Formato: FIEBDC-3/2002
- Âmbito geográfico: Cabo Verde
- Moeda: CVE
- Custos indirectos: 3.00 %
- IVA: 15.00 %

## Y Segurança e saúde

### YS Sinalização provisória de obras

#### YSB Balizamento

**YSB085** m Grinalda luminosa.
Fornecimento, montagem e desmontagem de grinalda luminosa de balizamento com cabo de 25 m de comprimento e 6 lâmpadas, amortizável em 10 utilizações, alimentada por bateria de 12 V. Inclusive manutenção em condições seguras durante todo o período de tempo necessário.
Inclui: Montagem e verificação. Desmontagem posterior. Transporte até ao local de armazenamento ou remoção para contentor.
Critério de medição de projecto: Comprimento medido segundo Plano de Segurança e Saúde.
Critério de medição de obra: Será medido o comprimento realmente montado segundo especificações do Plano de Segurança e Saúde.

| Código | Un | Descrição | Rendimento | Preço | Importância |
|---|---|---|---|---|---|
| mt50bal085 | Ud | Grinalda luminosa de balizamento com cabo de 25 m de comprimento, 6 lâmpadas e bateria de 12 V, como fonte de alimentação. (material) | 0.004 | 17000.01 | 68.00 |
| mo119 | h | Oficial de 1ª Segurança e Saúde. (mão de obra) | 0.133 | 622.24 | 82.76 |
| mo120 | h | Operário Segurança e Saúde. (mão de obra) | 0.133 | 383.87 | 51.05 |
| % | % | Custos directos complementares | 2 % | 201.81 | 4.04 |
|  |  | Custos directos |  |  | 205.85 |
