# Termoacumulador a gás, de condensação

- Propriedade do ficheiro: CYPE INGENIEROS, S.A.
- Formato: FIEBDC-3/2002
- Âmbito geográfico: Cabo Verde
- Moeda: CVE
- Custos indirectos: 3.00 %
- IVA: 15.00 %

## Z Reabilitação energética

### ZC Aquecimento, climatização e A.Q.S.

#### ZCA Água quente

**ZCA042** Ud Termoacumulador a gás, de condensação.
Reabilitação energética de edifício através da colocação, em substituição de equipamento existente, de termoacumulador a gás natural, de condensação, para o serviço de A.Q.S., de solo, câmara de combustão estanque e tiragem forçada, capacidade útil 129 l, diâmetro 560 mm, altura 1270 mm, potência útil 36 kW, queimador de pré-mistura com baixa emissão de NOx, acendimento electrónico, tanque de aço inoxidável, isolamento térmico de 50 mm de espessura de espuma de poliuretano livre de CFC, painel de controlo com diagnóstico e leitura digital da temperatura e o estado, válvula de vazamento e grupo de segurança, sem incluir a conduta para evacuação dos produtos da combustão. Inclusive suporte e ancoragens de fixação a paramento vertical, válvulas de corte de esfera, válvula de segurança e tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38agc060a | Ud | Termoacumulador a gás natural, de condensação, para o serviço de A.Q.S., de solo, câmara de combustão estanque e tiragem forçada, capacidade útil 129 l, diâmetro 560 mm, altura 1270 mm, potência útil 36 kW, queimador de pré-mistura com baixa emissão de NOx, acendimento electrónico, tanque de aço inoxidável, isolamento térmico de 50 mm de espessura de espuma de poliuretano livre de CFC, painel de controlo com diagnóstico e leitura digital da temperatura e o estado, válvula de vazamento e grupo de segurança. (material) | 1.000 | 879364.69 | 879364.69 |
| mt37sve010d | Ud | Válvula de esfera de latão niquelado para enroscar de 1". (material) | 2.000 | 1965.56 | 3931.12 |
| mt37svs010c | Ud | Válvula de segurança, de latão, com rosca de 1/2" de diâmetro, regulada a 6 bar de pressão. (material) | 1.000 | 715.32 | 715.32 |
| mt38www011 | Ud | Material auxiliar para instalações de A.Q.S. (material) | 1.000 | 234.50 | 234.50 |
| mo004 | h | Oficial de 1ª instalador de aquecimento. (mão de obra) | 5.196 | 639.39 | 3322.27 |
| mo103 | h | Ajudante de instalador de aquecimento. (mão de obra) | 5.196 | 398.19 | 2069.00 |
| % | % | Custos directos complementares | 2 % | 889636.90 | 17792.74 |
|  |  | Custos directos |  |  | 907429.64 |
