# Desmontagem de caldeira, para substituição por equipamento com melhor eficiência energética

- Propriedade do ficheiro: CYPE INGENIEROS, S.A.
- Formato: FIEBDC-3/2002
- Âmbito geográfico: Cabo Verde
- Moeda: CVE
- Custos indirectos: 3.00 %
- IVA: 15.00 %

## Z Reabilitação energética

### ZC Aquecimento, climatização e A.Q.S.

#### ZCD Desmontagem de equipamento existente

**ZCD020** Ud Desmontagem de caldeira, para substituição por equipamento com melhor eficiência energética.
Desmontagem de caldeira eléctrica e dos seus componentes, de 200 kW de potência calorífica máxima, com meios manuais e mecânicos.
Inclui: Desmontagem do elemento. Obturação das tubagens ligadas ao elemento. Remoção e armazenamento do material desmontado. Limpeza dos restos da obra. Carga mecânica do material desmontado e restos da obra para camião ou contentor.
Critério de medição de projecto: Número de unidades previstas, segundo documentação gráfica de Projecto.
Critério de medição de obra: Será medido o número de unidades realmente desmontadas segundo especificações de Projecto.

| Código | Un | Descrição | Rendimento | Preço | Importância |
|---|---|---|---|---|---|
| mq04cag010a | h | Camião com grua de carga máxima 6 t. (equipamento) | 2.318 | 5313.45 | 12316.58 |
| mo004 | h | Oficial de 1ª instalador de aquecimento. (mão de obra) | 2.800 | 639.39 | 1790.29 |
| mo103 | h | Ajudante de instalador de aquecimento. (mão de obra) | 2.800 | 398.19 | 1114.93 |
| mo113 | h | Operário não qualificado construção. (mão de obra) | 1.050 | 383.87 | 403.06 |
| % | % | Custos directos complementares | 2 % | 15624.86 | 312.50 |
|  |  | Custos directos |  |  | 15937.36 |
