# Isolamento térmico de tubagem com manga flexível

- Propriedade do ficheiro: CYPE INGENIEROS, S.A.
- Formato: FIEBDC-3/2002
- Âmbito geográfico: Cabo Verde
- Moeda: CVE
- Custos indirectos: 3.00 %
- IVA: 15.00 %

## Z Reabilitação energética

### ZC Aquecimento, climatização e A.Q.S.

#### ZCN Isolamento térmico de tubagens

**ZCN010** m Isolamento térmico de tubagem com manga flexível.
Reabilitação energética de edifício através do fornecimento e colocação de isolamento térmico de tubagem em instalação interior, colocada superficialmente, para a distribuição de fluidos quentes (de +40°C a +60°C), formado por manga isolante de espuma elastomérica, de 7 mm de diâmetro interior e 25 mm de espessura, à base de borracha sintética flexível, de estrutura celular fechada, com cola para as uniões. Incluindo preparação da superfície suporte, implantação e cortes.
Inclui: Preparação da superfície da tubagem. Implantação e corte do isolamento. Colocação do isolamento.
Critério de medição de projecto: Comprimento medido segundo documentação gráfica de Projecto.
Critério de medição de obra: Medir-se-á o comprimento realmente executado segundo especificações de Projecto.

| Código | Un | Descrição | Rendimento | Preço | Importância |
|---|---|---|---|---|---|
| mt17coe070ad | m | Manga isolante de espuma elastomérica, de 7 mm de diâmetro interior e 25 mm de espessura, à base de borracha sintética flexível, de estrutura celular fechada. (material) | 1.050 | 1919.62 | 2015.60 |
| mt17coe110 | l | Cola para manga isolante elastomérica. (material) | 0.007 | 3074.42 | 21.52 |
| mo054 | h | Oficial de 1ª montador de isolamentos. (mão de obra) | 0.105 | 639.39 | 67.14 |
| mo101 | h | Ajudante de montador de isolamentos. (mão de obra) | 0.105 | 398.94 | 41.89 |
| % | % | Custos directos complementares | 2 % | 2146.15 | 42.92 |
|  |  | Custos directos |  |  | 2189.07 |
