# Caldeira de biomassa, para a combustão de pellets

- Propriedade do ficheiro: CYPE INGENIEROS, S.A.
- Formato: FIEBDC-3/2002
- Âmbito geográfico: Cabo Verde
- Moeda: CVE
- Custos indirectos: 3.00 %
- IVA: 15.00 %

## Z Reabilitação energética

### ZC Aquecimento, climatização e A.Q.S.

#### ZCQ Caldeiras de biomassa

**ZCQ020** Ud Caldeira de biomassa, para a combustão de pellets.
Reabilitação energética de edifício através da colocação, em substituição de equipamento existente, de caldeira para a combustão de pellets, potência nominal de 4,8 a 16 kW, com corpo de aço soldado e ensaiado à pressão, de 1130x590x865 mm, isolamento interior, câmara de combustão com sistema automático de limpeza do queimador através de prateleira basculante, permutador de calor de tubos verticais com mecanismo de limpeza automática, sistema de extracção de fumos com regulação de velocidade, gaveta para recolha de cinzas do módulo de combustão, aproveitamento do calor residual, equipamento de limpeza, controlo da combustão através de sonda integrada, sistema de comando integrado com ecrã táctil, para o controlo da combustão e do depósito de A.Q.S., com sistema de alimentação de pellets, composto por kit básico de extractor flexível para pellets, constituído por tubo extractor de 1 m de comprimento e motor de accionamento de 0,55 kW, para alimentação monofásica a 230 V, 3 m de tubo de ampliação de extractor flexível para pellets, 1 m de tubo de ligação de extractor flexível para pellets, sem incluir a conduta para evacuação dos produtos da combustão. Totalmente montada, ligada e colocada em funcionamento pela empresa instaladora para a verificação do seu correcto funcionamento.
Inclui: Marcação. Disposição dos elementos. Montagem da caldeira e dos seus acessórios. Ligação com as redes de abastecimento de água, de saneamento e eléctrica, e com a conduta de evacuação dos produtos de combustão. Colocação em funcionamento.
Critério de medição de projecto: Número de unidades previstas, segundo documentação gráfica de Projecto.
Critério de medição de obra: Medir-se-á o número de unidades realmente executadas segundo especificações de Projecto.

| Código | Un | Descrição | Rendimento | Preço | Importância |
|---|---|---|---|---|---|
| mt38cbh012aa | Ud | Caldeira para a combustão de pellets, potência nominal de 4,8 a 16 kW, com corpo de aço soldado e ensaiado à pressão, de 1130x590x865 mm, isolamento interior, câmara de combustão com sistema automático de limpeza do queimador através de prateleira basculante, permutador de calor de tubos verticais com mecanismo de limpeza automática, sistema de extracção de fumos com regulação de velocidade, gaveta para recolha de cinzas do módulo de combustão, aproveitamento do calor residual, equipamento de limpeza, controlo da combustão através de sonda integrada, sistema de comando integrado com ecrã táctil, para o controlo da combustão e do depósito de A.Q.S. (material) | 1.000 | 1359806.54 | 1359806.54 |
| mt38cbh099a | Ud | Base de apoio anti-vibrações, para caldeira. (material) | 1.000 | 5834.05 | 5834.05 |
| mt38cbh097a | Ud | Limitador térmico de segurança, regulado a 95°C, formado por válvula e sonda de temperatura. (material) | 1.000 | 12929.52 | 12929.52 |
| mt38cbh085aaa | Ud | Sistema de elevação da temperatura de retorno acima de 55°C, composto por válvula motorizada de 3 vias de 1" de diâmetro e bomba de circulação, para evitar condensações e deposições de fuligem no interior da caldeira. (material) | 1.000 | 90191.25 | 90191.25 |
| mt38cbh096a | Ud | Regulador de tiragem de 150 mm de diâmetro, com clapeta anti-explosão, para caldeira. (material) | 1.000 | 50456.64 | 50456.64 |
| mt38cbh105a | Ud | Montagem do sistema de alimentação por sem-fim flexível, para caldeira para a combustão de pellets. (material) | 1.000 | 52506.45 | 52506.45 |
| mt38cbh100a | Ud | Colocação em funcionamento e formação no manuseamento de caldeira de biomassa. (material) | 1.000 | 55186.95 | 55186.95 |
| mt38cbh052a | Ud | Kit básico de extractor flexível para pellets, constituído por tubo extractor de 1 m de comprimento e motor de accionamento de 0,55 kW, para alimentação monofásica a 230 V, para sistema de alimentação de caldeira de biomassa. (material) | 1.000 | 162564.99 | 162564.99 |
| mt38cbh076a | m | Tubo de ampliação de extractor flexível para pellets, para sistema de alimentação de caldeira de biomassa. (material) | 3.000 | 29800.96 | 89402.88 |
| mt38cbh077a | m | Tubo de ligação de extractor flexível para pellets, para sistema de alimentação de caldeira de biomassa. (material) | 1.000 | 5834.05 | 5834.05 |
| mt38cbh078a | m | Transportador helicoidal sem-fim flexível, para sistema de alimentação de caldeira de biomassa. (material) | 5.000 | 6937.79 | 34688.95 |
| mo004 | h | Oficial de 1ª instalador de aquecimento. (mão de obra) | 5.115 | 639.39 | 3270.48 |
| mo103 | h | Ajudante de instalador de aquecimento. (mão de obra) | 5.115 | 398.19 | 2036.74 |
| % | % | Custos directos complementares | 2 % | 1924709.49 | 38494.19 |
|  |  | Custos directos |  |  | 1963203.68 |
