# Unidade água-água, bomba de calor geotérmica, para produção de A.Q.S. e aquecimento

- Propriedade do ficheiro: CYPE INGENIEROS, S.A.
- Formato: FIEBDC-3/2002
- Âmbito geográfico: Cabo Verde
- Moeda: CVE
- Custos indirectos: 3.00 %
- IVA: 15.00 %

## Z Reabilitação energética

### ZC Aquecimento, climatização e A.Q.S.

#### ZCV Unidades centrais de climatização

**ZCV201** Ud Unidade água-água, bomba de calor geotérmica, para produção de A.Q.S. e aquecimento.
Reabilitação energética de edifício através da colocação, em substituição de equipamento existente, de bomba de calor geotérmica, água-água, para aquecimento e produção de A.Q.S., alimentação trifásica a 400 V, potência calorífica nominal 5,33 kW, COP 4,21, potência sonora 47 dBA, dimensões 596x690x1845 mm, peso 229 kg, para gás refrigerante R-407C, com bombas de circulação de caudal variável classe de eficiência energética A para os circuitos primário e secundário, compressor de tipo scroll, controlo de equilíbrio energético, ecrã de informação gráfica, resistência eléctrica seleccionável para 3, 6 ou 9 kW, permutadores de aço inoxidável, válvula motorizada de 3 vias, depósito com permutador de A.Q.S. de 180 l de capacidade, sondas de temperatura, pressostato, filtro, manómetros, válvula de segurança e válvulas de seccionamento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bci020gb | Ud | Bomba de calor geotérmica, água-água, para aquecimento e produção de A.Q.S., alimentação trifásica a 400 V, potência calorífica nominal 5,33 kW, COP 4,21, potência sonora 47 dBA, dimensões 596x690x1845 mm, peso 229 kg, para gás refrigerante R-407C, com bombas de circulação de caudal variável classe de eficiência energética A para os circuitos primário e secundário, compressor de tipo scroll, controlo de equilíbrio energético, ecrã de informação gráfica, resistência eléctrica seleccionável para 3, 6 ou 9 kW, permutadores de aço inoxidável, válvula motorizada de 3 vias, depósito com permutador de A.Q.S. de 180 l de capacidade, sondas de temperatura, pressostato, filtro, manómetros, válvula de segurança e válvulas de seccionamento. (material) | 1.000 | 1448522.90 | 1448522.90 |
| mt42www050 | Ud | Termómetro bimetálico, diâmetro de esfera de 100 mm, com tomada vertical, com bainha de 1/2", escala de temperatura de 0 a 120°C. (material) | 2.000 | 8846.08 | 17692.16 |
| mt37sve010c | Ud | Válvula de esfera de latão niquelado para enroscar de 3/4". (material) | 4.000 | 1181.22 | 4724.88 |
| mt37sve010d | Ud | Válvula de esfera de latão niquelado para enroscar de 1". (material) | 2.000 | 1965.56 | 3931.12 |
| mo005 | h | Oficial de 1ª instalador de ar condicionado. (mão de obra) | 8.234 | 639.39 | 5264.74 |
| mo104 | h | Ajudante de instalador de ar condicionado. (mão de obra) | 8.234 | 398.19 | 3278.70 |
| % | % | Custos directos complementares | 2 % | 1483414.50 | 29668.29 |
|  |  | Custos directos |  |  | 1513082.79 |
