# Substituição de luminária por luminária com lâmpada LED

- Propriedade do ficheiro: CYPE INGENIEROS, S.A.
- Formato: FIEBDC-3/2002
- Âmbito geográfico: Cabo Verde
- Moeda: CVE
- Custos indirectos: 3.00 %
- IVA: 15.00 %

## Z Reabilitação energética

### ZI Iluminação

#### ZIB Aparelhos de iluminação

**ZIB010** Ud Substituição de luminária por luminária com lâmpada LED.
Reabilitação energética no sistema de iluminação do edifício através da substituição de luminária existente encastrada por luminária circular fixa de tecto tipo Downlight, não regulável, encastrada. Incluindo desmontagem da luminária existente com meios manuais, limpeza de restos, remoção e carga manual para camião ou contentor.
Inclui: Desmontagem dos elementos com meios manuais. Remoção e armazenamento do material desmontado. Limpeza dos restos da obra. Carga do material desmontado e restos de obra para camião ou contentor. Marcação. Montagem, fixação e nivelação. Ligação. Colocação de lâmpadas e acessórios. Verificação do seu correcto funcionamento.
Critério de medição de projecto: Número de unidades previstas, segundo documentação gráfica de Projecto.
Critério de medição de obra: Medir-se-á o número de unidades realmente executadas segundo especificações de Projecto.

| Código | Un | Descrição | Rendimento | Preço | Importância |
|---|---|---|---|---|---|
| mt34lle050a | Ud | Luminária circular fixa de tecto tipo Downlight, não regulável, de 18 W, alimentação a 220/240 V e 50-60 Hz, de 125 mm de diâmetro de encastramento e 110 mm de altura, com lâmpada LED não substituível, temperatura de cor 3000 K, óptica formada por reflector revestido com alumínio vaporizado, acabamento alto brilho, de alto rendimento, feixe de luz extensivo 66°, aro embelezador de plástico, acabamento termoesmaltado, de cor branca, índice unificado de encandeamento menor que 19, índice de reprodução cromática maior de 80, fluxo luminoso 882 lúmens, grau de protecção IP40, com molas de fixação, para encastrar. (material) | 1.000 | 24691.93 | 24691.93 |
| mo003 | h | Oficial de 1ª electricista. (mão de obra) | 0.601 | 639.39 | 384.27 |
| mo102 | h | Ajudante de electricista. (mão de obra) | 0.601 | 398.19 | 239.31 |
| % | % | Custos directos complementares | 2 % | 25315.51 | 506.31 |
|  |  | Custos directos |  |  | 25821.82 |
