# Isolamento térmico de caixa de estore enrolável

- Propriedade do ficheiro: CYPE INGENIEROS, S.A.
- Formato: FIEBDC-3/2002
- Âmbito geográfico: Cabo Verde
- Moeda: CVE
- Custos indirectos: 3.00 %
- IVA: 15.00 %

## Z Reabilitação energética

### ZT Paramentos verticais: pontes térmicas

#### ZTA Isolamento de caixa de estore

**ZTA010** Ud Isolamento térmico de caixa de estore enrolável.
Reabilitação energética de fachada através da incorporação de isolamento térmico em caixa tradicional de estore enrolável, de 110 cm de comprimento, formado por painel flexível multicamada, de 1000x500x30 mm, composto por uma camada de poliestireno expandido de alta densidade, condutibilidade térmica 0,035 W/(m°C), uma camada de difusão e uma terceira camada de poliestireno expandido com partículas de grafite, de condutibilidade térmica 0,031 W/(m°C). Colocação pelo interior da face superior da caixa e pelo interior da tampa smovível, com painel flexível. Inclusive espuma de poliuretano para vedar tanto a zona de encontro entre o perímetro do painel e as faces interiores da caixa como as juntas entre painéis.
Inclui: Preparação da zona a isolar. Cortes do isolamento. Colocação do isolamento dentro da caixa. Vedação de encontros e juntas. Limpeza final.
Critério de medição de projecto: Número de unidades previstas, segundo documentação gráfica de Projecto.
Critério de medição de obra: Medir-se-á o número de unidades realmente executadas segundo especificações de Projecto.

| Código | Un | Descrição | Rendimento | Preço | Importância |
|---|---|---|---|---|---|
| mt16ppt030a | Ud | Painel flexível multicamada, de 1000x500x30 mm, composto por uma camada de poliestireno expandido de alta densidade, condutibilidade térmica 0,035 W/(m°C), uma camada de difusão e uma terceira camada de poliestireno expandido com partículas de grafite, de condutibilidade térmica 0,031 W/(m°C). (material) | 1.100 | 2491.70 | 2740.87 |
| mt13blw110a | Ud | Aerossol de 750 cm³ de espuma de poliuretano, de 22,5 kg/m³ de densidade, 140% de expansão, 18 N/cm² de resistência à tracção e 20 N/cm² de resistência à flexão, condutibilidade térmica 0,04 W/(m°C), estável de -40°C a 100°C; para aplicar com pistola; segundo EN 13165. (material) | 0.320 | 1175.98 | 376.31 |
| mo054 | h | Oficial de 1ª montador de isolamentos. (mão de obra) | 0.413 | 672.75 | 277.85 |
| mo101 | h | Ajudante de montador de isolamentos. (mão de obra) | 0.207 | 419.67 | 86.87 |
| % | % | Custos directos complementares | 2 % | 3481.90 | 69.64 |
|  |  | Custos directos |  |  | 3551.54 |
