# Protecção de poste de iluminação

- Propriedade do ficheiro: CYPE Ingenieros S.A.
- Formato: FIEBDC-3/2016
- Programa: Gerador de preços para construção civil. CYPE Ingenieros, S.A.
- Data: 29/10/2024
- Âmbito geográfico: Cabo Verde
- Moeda: CVE
- Custos indirectos: 3 %
- IVA: 15 %

## 0 Trabalhos prévios

### 0C Protecções provisórias

#### 0CP Iluminação pública

**0CP010** Ud Protecção de poste de iluminação.
Protecção de poste de iluminação existente através de barreiras de segurança de ferro, de 1,10x2,50 m, cor amarelo, com barras verticais montadas sobre caixilho de tubo, com dois pés metálicos, amortizáveis em 20 utilizações, para impedir as pancadas por parte da maquinaria durante os trabalhos nas proximidades. Inclusive manutenção em condições seguras durante todo o período de tempo necessário e desmontagem.
Inclui: Montagem. Desmontagem posterior. Transporte até ao local de armazenamento ou remoção para contentor.
Critério de medição de projecto: Número de unidades previstas, segundo documentação gráfica de Projecto.
Critério de medição de obra: Medir-se-á o número de unidades realmente executadas segundo especificações de Projecto.

| Código | Un | Descrição | Rendimento | Preço | Importância |
|---|---|---|---|---|---|
| mt50vbe010dbk | Ud | Barreira de segurança de ferro, de 1,10x2,50 m, cor amarelo, com barras verticais montadas sobre caixilho de tubo, com dois pés metálicos, incluindo placa para publicidade. (material) | 0.15 | 8234.85 | 1235.228 |
| mo113 | h | Operário não qualificado construção. (mão de obra) | 0.134 | 386.89 | 51.843 |
| % | % | Custos directos complementares | 2 % | 1287.071 | 25.741 |
|  |  | Custos directos |  |  | 1312.812 |

Resíduos:
- colocação: mt50vbe010dbk; factor de resíduo 1

## Recursos

**mt50vbe010dbk** Ud Barreira de segurança de ferro
Dados técnicos: Custo energético 137.620 MJ; Emissão de CO2 7.140 kg; Código LER 17 04 05; Massa do elemento 14 kg; Volume 0.006667 m3
