# Relatório técnico

- Propriedade do ficheiro: CYPE Ingenieros S.A.
- Formato: FIEBDC-3/2016
- Programa: Gerador de preços para construção civil. CYPE Ingenieros, S.A.
- Data: 18/04/2024
- Âmbito geográfico: Cabo Verde
- Moeda: CVE
- Custos indirectos: 3 %
- IVA: 15 %

## 0 Trabalhos prévios

### 0E Recolha de amostras e ensaios para estudo de patologias

#### 0ED Ensaios e inspecções de elementos estruturais

**0ED100** Ud Relatório técnico.
Relatório técnico sobre os resultados obtidos nos ensaios realizados por laboratório acreditado na área técnica correspondente em perfis metálicos. Incluindo deslocamento à obra e recolha de dados.
Inclui: Deslocamento à obra. Recolha de dados. Realização do relatório.
Critério de medição de projecto: Número de unidades previstas, segundo documentação gráfica de Projecto.
Critério de medição de obra: Medir-se-á o número de unidades realmente executadas segundo especificações de Projecto.

| Código | Un | Descrição | Rendimento | Preço | Importância |
|---|---|---|---|---|---|
| mt49tei020g | Ud | Relatório técnico sobre os resultados obtidos nos ensaios realizados por laboratório acreditado na área técnica correspondente em perfis metálicos. (material) | 1 | 27943.2 | 27943.200 |
| % | % | Custos directos complementares | 2 % | 27943.200 | 558.864 |
|  |  | Custos directos |  |  | 28502.064 |
