# Ensaios em muros de betão

- Propriedade do ficheiro: CYPE Ingenieros S.A.
- Formato: FIEBDC-3/2016
- Programa: Gerador de preços para construção civil. CYPE Ingenieros, S.A.
- Data: 18/04/2024
- Âmbito geográfico: Cabo Verde
- Moeda: CVE
- Custos indirectos: 3 %
- IVA: 15 %

## 0 Trabalhos prévios

### 0E Recolha de amostras e ensaios para estudo de patologias

#### 0ED Ensaios e inspecções de elementos estruturais

**0ED040** Ud Ensaios em muros de betão.
Ensaio para a determinação da armadura em muro de betão armado através da utilização de pacómetro, obtendo o número de barras e a disposição das mesmas numa área aproximada de 1,0x1,0 m, sem incluir cavidade nem reposição de revestimentos ou recobrimentos.
Inclui: Realização do ensaio.
Critério de medição de projecto: Número de unidades previstas, segundo documentação gráfica de Projecto.
Critério de medição de obra: Medir-se-á o número de unidades realmente executadas segundo especificações de Projecto.

| Código | Un | Descrição | Rendimento | Preço | Importância |
|---|---|---|---|---|---|
| mt49hpa040 | Ud | Ensaio para determinar a armadura num muro de betão armado, através da utilização de pacómetro, obtendo o número de barras e a disposição das mesmas numa área aproximada de 1,0x1,0 m, sem incluir sondagem nem reposição de revestimentos ou recobrimentos. (material) | 1 | 7824.1 | 7824.100 |
| % | % | Custos directos complementares | 2 % | 7824.100 | 156.482 |
|  |  | Custos directos |  |  | 7980.582 |
