# Cimbre de madeira para arco

- Propriedade do ficheiro: CYPE Ingenieros S.A.
- Formato: FIEBDC-3/2016
- Programa: Gerador de preços para construção civil. CYPE Ingenieros, S.A.
- Data: 11/11/2025
- Âmbito geográfico: Cabo Verde
- Moeda: CVE
- Custos indirectos: 3 %
- IVA: 15 %

## 0 Trabalhos prévios

### 0P Cofragens, escoramentos e cimbres

#### 0PG Arcos e abóbadas

**0PG010** Ud Cimbre de madeira para arco.
Cimbre de madeira de pinho, amortizável em 5 utilizações, para o escoramento durante a fase de execução e até que o elemento estrutural esteja em condições de suportar os esforços, de arco de meio ponto, 200 cm de vão livre, 100 cm de flecha e 24 cm de largura, apoiada sobre travessas de madeira e escoras metálicas telescópicas de 3 m de altura, amortizáveis em 150 utilizações, dimensionada para suportar uma carga máxima de trabalho de 200 kg/m². Inclusive entalhes, material de ligação, dispositivos de travamento, vedação de juntas entre peças, desperdícios, cortes, aprume e nivelação do conjunto, cimbramento e posterior descimbramento com os meios adequados.
Inclui: Limpeza e preparação da zona de apoio. Montagem e colocação dos elementos de escoramento. Montagem e colocação dos elementos que formam o cimbre. Aplicação do descofrante. Tapamento das juntas entre peças de madeira. Colocação de dispositivos de travação. Aprume e nivelação do conjunto. Humedecimento da madeira. Desmontagem e remoção do conjunto quando o elemento está em condições de suportar os esforços.
Critério de medição de projecto: Número de unidades previstas, segundo documentação gráfica de Projecto.
Critério de medição de obra: Medir-se-á o número de unidades realmente executadas segundo especificações de Projecto.

| Código | Un | Descrição | Rendimento | Preço | Importância |
|---|---|---|---|---|---|
| mt08cim010aa | m² | Cimbre de madeira de pinho, dimensionada para suportar una carga máxima de trabalho de 200 kg/m², para formação de arco estrutural de meio ponto. (material) | 0.151 | 9973.83 | 1506.048 |
| mt50spa050n | m³ | Pranchão de madeira de pinho, dimensões 20x10 cm. (material) | 0.009 | 71760.83 | 645.847 |
| mt50spa101 | kg | Pregos de aço. (material) | 0.3 | 305.86 | 91.758 |
| mt50spa081a | Ud | Escora metálica telescópica, até 3 m de altura. (material) | 0.027 | 3145.72 | 84.934 |
| mo017 | h | Oficial de 1ª carpinteiro. (mão de obra) | 1.344 | 664.24 | 892.739 |
| mo058 | h | Ajudante de carpinteiro. (mão de obra) | 0.672 | 422.35 | 283.819 |
| % | % | Custos directos complementares | 2 % | 3505.145 | 70.103 |
|  |  | Custos directos |  |  | 3575.248 |

Resíduos:
- colocação: mt08cim010aa; factor de resíduo 1
- colocação: mt50spa050n Pranchão de madeira de pinho, dimensões 20x10 cm; factor de resíduo 1
- colocação: mt50spa101 Pregos de aço; factor de resíduo 0.0045
- colocação: mt50spa081a Escora metálica telescópica, até 3 m de altura; factor de resíduo 1

## Recursos

**mt08cim010aa** m² Cimbre de madeira de pinho
Dados técnicos: Custo energético 1630.080 MJ; Emissão de CO2 -22.320 kg; Código LER 17 02 01; Massa do elemento 12 kg; Volume 0.010909 m3

**mt50spa050n** m³ Pranchão de madeira de pinho, dimensões 20x10 cm
Dados técnicos: Custo energético 78108.000 MJ; Emissão de CO2 -1069.500 kg; Código LER 17 02 01; Massa do elemento 575 kg; Volume 0.522727 m3

**mt50spa101** kg Pregos de aço
Dados técnicos: Custo energético 14.060 MJ; Emissão de CO2 0.570 kg; Código LER 17 04 05; Massa do elemento 1 kg; Volume 0.000476 m3

**mt50spa081a** Ud Escora metálica telescópica, até 3 m de altura
Dados técnicos: Custo energético 139.194 MJ; Emissão de CO2 5.643 kg; Código LER 17 04 05; Massa do elemento 9.9 kg; Volume 0.004714 m3
