# Montagem e desmontagem de grua torre

- Propriedade do ficheiro: CYPE Ingenieros S.A.
- Formato: FIEBDC-3/2016
- Programa: Gerador de preços para construção civil. CYPE Ingenieros, S.A.
- Data: 18/04/2024
- Âmbito geográfico: Cabo Verde
- Moeda: CVE
- Custos indirectos: 3 %
- IVA: 15 %

## 0 Trabalhos prévios

### 0X Andaimes e equipamento de elevação

#### 0XT Gruas torre

**0XT030** Ud Montagem e desmontagem de grua torre.
Montagem e desmontagem de grua torre de obra para elevação e transporte de materiais, de 35 m de lança, 750 kg de carga máxima na ponta e 28 m de altura abaixo do gancho.
Critérios considerados na determinação do preço da unidade de obra: O preço não inclui a fundação.
Inclui: Limpeza e preparação da superfície de apoio e protecção dos espaços afectados. Montagem e colocação dos componentes. Desmontagem e remoção da grua torre.
Critério de medição de projecto: Número de unidades previstas, segundo documentação gráfica de Projecto.
Critério de medição de obra: Medir-se-á o número de unidades realmente executadas segundo especificações de Projecto.

| Código | Un | Descrição | Rendimento | Preço | Importância |
|---|---|---|---|---|---|
| mq07gto030gc | Ud | Montagem e desmontagem de grua torre para transporte de materiais de 35 m de lança, 750 kg de carga máxima na ponta e 28 m de altura abaixo do gancho. (equipamento) | 1.159 | 404015.99 | 468254.532 |
| % | % | Custos directos complementares | 2 % | 468254.532 | 9365.091 |
|  |  | Custos directos |  |  | 477619.623 |
