# Carga de terras

- Propriedade do ficheiro: CYPE Ingenieros S.A.
- Formato: FIEBDC-3/2016
- Programa: Gerador de preços para construção civil. CYPE Ingenieros, S.A.
- Data: 18/04/2024
- Âmbito geográfico: Cabo Verde
- Moeda: CVE
- Custos indirectos: 3 %
- IVA: 15 %

## A Acondicionamento do terreno

### AD Movimento de terras em edificação

#### ADT Cargas e transportes dentro da obra

**ADT020** m³ Carga de terras.
Carga de terras procedentes de escavações, com meios mecânicos, para camião.
Critérios considerados na determinação do preço da unidade de obra: O preço inclui o tempo de espera em obra durante as operações de carga, mas não inclui o transporte.
Inclui: Carga de terras.
Critério de medição de projecto: Volume medido sobre as secções teóricas das escavações, incrementadas cada uma delas pelo seu correspondente coeficiente de empolamento, de acordo com o tipo de terreno considerado.
Critério de medição de obra: Medir-se-á, incluindo o empolamento, o volume de terras realmente transportado segundo especificações de Projecto.

| Código | Un | Descrição | Rendimento | Preço | Importância |
|---|---|---|---|---|---|
| mq01ret020a | h | Retroescavadora sobre pneus, de 64 kW. (equipamento) | 0.061 | 3709.21 | 226.262 |
| mq04cab010c | h | Camião basculante de 12 t de carga, de 162 kW. (equipamento) | 0.061 | 4316.31 | 263.295 |
| % | % | Custos directos complementares | 2 % | 489.557 | 9.791 |
|  |  | Custos directos |  |  | 499.348 |
