# Aluguer de bomba submergível de poço

- Propriedade do ficheiro: CYPE Ingenieros S.A.
- Formato: FIEBDC-3/2016
- Programa: Gerador de preços para construção civil. CYPE Ingenieros, S.A.
- Data: 29/10/2024
- Âmbito geográfico: Cabo Verde
- Moeda: CVE
- Custos indirectos: 3 %
- IVA: 15 %

## A Acondicionamento do terreno

### AH Bombagens

#### AHB Bombas submergíveis

**AHB020** Ud Aluguer de bomba submergível de poço.
Aluguer diário de bomba submergível de poço, de 3 CV de potência, para trabalhos de bombagem de água no fundo da escavação. Incluindo tubagem de impulsão até a sua ligação com o colector perimetral ou com o ponto de descarga, válvula de regulação de caudal, válvula antirretorno, quadro de protecção, sondas de nível, acessórios, uniões e peças especiais para a instalação da bomba e a sua ligação à rede eléctrica.
Critérios considerados na determinação do preço da unidade de obra: O preço inclui a manutenção e o seguro de responsabilidade civil.
Inclui: Revisão periódica para garantir o seu funcionamento e condições de segurança.
Critério de medição de projecto: Número de unidades previstas, segundo documentação gráfica de Projecto.
Critério de medição de obra: Amortização em forma de aluguer diário, segundo as condições definidas no contrato subscrito com a empresa fornecedora.

| Código | Un | Descrição | Rendimento | Preço | Importância |
|---|---|---|---|---|---|
| mq12bau060 | Ud | Aluguer diário de bomba submergível de poço, de 2,2 kW de potência. (equipamento) | 1 | 3091.21 | 3091.210 |
| % | % | Custos directos complementares | 2 % | 3091.210 | 61.824 |
|  |  | Custos directos |  |  | 3153.034 |
