# Colocação e preparação de equipamento de perfuração para micropoços de bombagem

- Propriedade do ficheiro: CYPE Ingenieros S.A.
- Formato: FIEBDC-3/2016
- Programa: Gerador de preços para construção civil. CYPE Ingenieros, S.A.
- Data: 29/10/2024
- Âmbito geográfico: Cabo Verde
- Moeda: CVE
- Custos indirectos: 3 %
- IVA: 15 %

## A Acondicionamento do terreno

### AH Bombagens

#### AHP Poços de bombagem

**AHP106** Ud Colocação e preparação de equipamento de perfuração para micropoços de bombagem.
Colocação e preparação de equipamento de perfuração, para a realização de micropoços de bombagem, sobre o ponto de perfuração.
Critérios considerados na determinação do preço da unidade de obra: O preço inclui el deslocamento da maquinaria e do pessoal especializado dentro da mesma obra.
Inclui: Colocação do equipamento sobre o ponto de perfuração. Preparação do equipamento.
Critério de medição de projecto: Número de unidades previstas, segundo documentação gráfica de Projecto.
Critério de medição de obra: Medir-se-á o número de unidades realmente executadas segundo especificações de Projecto.

| Código | Un | Descrição | Rendimento | Preço | Importância |
|---|---|---|---|---|---|
| mq05epp020a | Ud | Colocação e preparação de equipamento de perfuração, para micropoços de bombagem, sobre o ponto de perfuração. (equipamento) | 1 | 15255.4 | 15255.400 |
| % | % | Custos directos complementares | 2 % | 15255.400 | 305.108 |
|  |  | Custos directos |  |  | 15560.508 |
