# Micropoço de bombagem provisório

- Propriedade do ficheiro: CYPE Ingenieros S.A.
- Formato: FIEBDC-3/2016
- Programa: Gerador de preços para construção civil. CYPE Ingenieros, S.A.
- Data: 29/10/2024
- Âmbito geográfico: Cabo Verde
- Moeda: CVE
- Custos indirectos: 3 %
- IVA: 15 %

## A Acondicionamento do terreno

### AH Bombagens

#### AHP Poços de bombagem

**AHP110** m Micropoço de bombagem provisório.
Micropoço de bombagem provisório, até 5 m de profundidade, realizado com tubo de aço de 180 mm de diâmetro, para alojamento de bomba submergível, a utilizar nos trabalhos de bombagem da água do fundo da escavação.
Critérios considerados na determinação do preço da unidade de obra: O preço não inclui a bomba submergível.
Inclui: Cravação do tubo para formar o micropoço. Escavação do micropoço pelo interior do tubo. Armazenamento do material removido. Enchimento do micropoço.
Critério de medição de projecto: Comprimento medido segundo documentação gráfica de Projecto.
Critério de medição de obra: Medir-se-á o comprimento realmente executado segundo especificações de Projecto.

| Código | Un | Descrição | Rendimento | Preço | Importância |
|---|---|---|---|---|---|
| mt11dap020a | m | Micropoço de bombagem provisório, até 5 m de profundidade, realizado com tubo de aço de 180 mm de diâmetro. (material) | 1 | 40731.47 | 40731.470 |
| % | % | Custos directos complementares | 2 % | 40731.470 | 814.629 |
|  |  | Custos directos |  |  | 41546.099 |

Resíduos:
- colocação: mt11dap020a Micropoço de bombagem provisório, até 5 m de profundidade, realizado com tubo de aço de 180 mm de diâmetro; factor de resíduo 0.006

## Recursos

**mt11dap020a** m Micropoço de bombagem provisório, até 5 m de profundidade, realizado com tubo de aço de 180 mm de diâmetro
Dados técnicos: Custo energético 325.165 MJ; Emissão de CO2 16.868 kg; Código LER 17 04 05; Massa do elemento 33 kg; Volume 0.015714 m3
Resíduos:
- embalagem: re170203 Plástico. (componente de resíduo); rendimento 0.008 kg; Código LER 17 02 03; Massa do elemento 1 kg; Volume 0.001667 m3
