# Instalação de equipamento de sistema Wellpoint

- Propriedade do ficheiro: CYPE Ingenieros S.A.
- Formato: FIEBDC-3/2016
- Programa: Gerador de preços para construção civil. CYPE Ingenieros, S.A.
- Data: 29/10/2024
- Âmbito geográfico: Cabo Verde
- Moeda: CVE
- Custos indirectos: 3 %
- IVA: 15 %

## A Acondicionamento do terreno

### AH Bombagens

#### AHW Sistema Wellpoint

**AHW020** Ud Instalação de equipamento de sistema Wellpoint.
Instalação de equipamento completo para rebaixamento do nível freático, sistema de drenagem Wellpoint, composto por um máximo de 40 lanças ou pontas filtrantes de 5 a 6 m de comprimento, cravadas através de uma bomba especial à volta da área a drenar e unidas, através de cordões de pressão, a um colector perimetral de até 70 m de comprimento, pelo qual a água é aspirada, graças a uma bomba de vazio de 8,8 kW de potência. Incluindo tubagem de drenagem de 6" de diâmetro e até 50 m de comprimento, desde colector perimetral a ponto de descarga e linha de ligação à rede eléctrica de até 25 m de comprimento.
Critérios considerados na determinação do preço da unidade de obra: O preço inclui o deslocamento à obra do pessoal especializado.
Inclui: Marcação. Cravação das lanças no terreno. Instalação do colector perimetral. Instalação da tubagem de descarga. Ligação das lanças ao colector perimetral. Instalação das bombas e ligação à rede.
Critério de medição de projecto: Número de unidades previstas, segundo documentação gráfica de Projecto.
Critério de medição de obra: Medir-se-á o número de unidades realmente executadas segundo especificações de Projecto.

| Código | Un | Descrição | Rendimento | Preço | Importância |
|---|---|---|---|---|---|
| mq12swp020a | Ud | Instalação de equipamento de sistema de drenagem Wellpoint, composto por um máximo de 40 lanças ou pontas filtrantes de 5 a 6 m de comprimento, cravadas através de uma bomba especial à volta da área a drenar e unidas, através de cordões de pressão, a um colector perimetral de até 70 m de comprimento, pelo qual a água é aspirada, graças a uma bomba de vazio de 8,8 kW de potência, incluindo tubagem de drenagem de 6" de diâmetro e até 50 m de comprimento, desde colector perimetral a ponto de descarga e linha de ligação à rede eléctrica de até 25 m de comprimento. (equipamento) | 1 | 107839.9 | 107839.900 |
| % | % | Custos directos complementares | 2 % | 107839.900 | 2156.798 |
|  |  | Custos directos |  |  | 109996.698 |
