# Peças especiais para laje térrea ventilada de betão

- Propriedade do ficheiro: CYPE Ingenieros S.A.
- Formato: FIEBDC-3/2016
- Programa: Gerador de preços para construção civil. CYPE Ingenieros, S.A.
- Data: 18/04/2024
- Âmbito geográfico: Cabo Verde
- Moeda: CVE
- Custos indirectos: 3 %
- IVA: 15 %

## A Acondicionamento do terreno

### AN Nivelação

#### ANV Lajes térreas ventiladas

**ANV011** Ud Peças especiais para laje térrea ventilada de betão.
Peça de fecho lateral de módulo de 27 cm de altura, de polipropileno e polietileno reciclados, de 46x44,5x21,5 cm, cor azul, colocada sobre base de betão de limpeza para impedir a passagem do betão para o interior das peças durante a fase de descarga do betão.
Inclui: Marcação da disposição e colocação das peças.
Critério de medição de projecto: Número de unidades previstas, segundo documentação gráfica de Projecto.
Critério de medição de obra: Medir-se-á o número de unidades realmente executadas segundo especificações de Projecto.

| Código | Un | Descrição | Rendimento | Preço | Importância |
|---|---|---|---|---|---|
| mt07cid025b | Ud | Peça de fecho lateral de módulo de 27 cm de altura, de polipropileno e polietileno reciclados, de 46x44,5x21,5 cm, cor azul, para lajes térreas ventiladas. (material) | 1 | 472.01 | 472.010 |
| mo112 | h | Operário especializado construção. (mão de obra) | 0.136 | 390.16 | 53.062 |
| % | % | Custos directos complementares | 2 % | 525.072 | 10.501 |
|  |  | Custos directos |  |  | 535.573 |

## Recursos

**mt07cid025b** Ud Peça de fecho lateral de módulo de 27 cm de altura
Dados técnicos: Custo energético 78.868 MJ; Emissão de CO2 2.675 kg
Resíduos:
- embalagem: re170203 Plástico. (componente de resíduo); rendimento 0.007 kg; Código LER 17 02 03; Massa do elemento 1 kg; Volume 0.001667 m3
