# Peças especiais para laje térrea ventilada de betão

- Propriedade do ficheiro: CYPE Ingenieros S.A.
- Formato: FIEBDC-3/2016
- Programa: Gerador de preços para construção civil. CYPE Ingenieros, S.A.
- Data: 18/04/2024
- Âmbito geográfico: Cabo Verde
- Moeda: CVE
- Custos indirectos: 3 %
- IVA: 15 %

## A Acondicionamento do terreno

### AN Nivelação

#### ANV Lajes térreas ventiladas

**ANV011** Ud Peças especiais para laje térrea ventilada de betão.
Peça de bordo perimetral, em forma de "L", de polipropileno e polietileno reciclados, de 200x20x10 cm, cor preto, colocada sobre base de betão de limpeza para impedir a passagem do betão para o interior das peças durante a fase de descarga do betão. Inclusive elementos de fixação.
Inclui: Marcação da disposição e colocação das peças.
Critério de medição de projecto: Número de unidades previstas, segundo documentação gráfica de Projecto.
Critério de medição de obra: Medir-se-á o número de unidades realmente executadas segundo especificações de Projecto.

| Código | Un | Descrição | Rendimento | Preço | Importância |
|---|---|---|---|---|---|
| mt07cid020a | Ud | Peça de bordo perimetral, em forma de "L", de polipropileno e polietileno reciclados, de 200x20x10 cm, cor preto, para lajes térreas ventiladas. (material) | 1 | 237.59 | 237.590 |
| mt50spa101 | kg | Pregos de aço. (material) | 0.1 | 302.74 | 30.274 |
| mt08var050 | kg | Arame galvanizado para atar, de 1,30 mm de diâmetro. (material) | 0.05 | 193.69 | 9.685 |
| mo112 | h | Operário especializado construção. (mão de obra) | 0.136 | 390.16 | 53.062 |
| % | % | Custos directos complementares | 2 % | 330.611 | 6.612 |
|  |  | Custos directos |  |  | 337.223 |

Resíduos:
- colocação: mt50spa101 Pregos de aço; factor de resíduo 0.0045
- colocação: mt08var050 Arame galvanizado para atar, de 1,30 mm de diâmetro; factor de resíduo 0.0038

## Recursos

**mt07cid020a** Ud Peça de bordo perimetral
Dados técnicos: Custo energético 228.155 MJ; Emissão de CO2 7.716 kg
Resíduos:
- embalagem: re170203 Plástico. (componente de resíduo); rendimento 0.005 kg; Código LER 17 02 03; Massa do elemento 1 kg; Volume 0.001667 m3

**mt50spa101** kg Pregos de aço
Dados técnicos: Custo energético 9.830 MJ; Emissão de CO2 0.510 kg; Código LER 17 04 05; Massa do elemento 1 kg; Volume 0.000476 m3

**mt08var050** kg Arame galvanizado para atar, de 1,30 mm de diâmetro
Dados técnicos: Custo energético 25.100 MJ; Emissão de CO2 2.560 kg; Código LER 17 04 05; Massa do elemento 1 kg; Volume 0.000476 m3
